# D605R Deckenbau
Angebotsaufforderung (GAEB 90, DA83)
Vergabenummer: 1
Eröffnung: 30.07.26 00:00
Währung: EUR
Auftraggeber: Bundesrepublik Deutschland vert. durch

## Zusätzlicher Text
Die in der Baubeschreibung dargestellten Bauabschnitte sind
Vertragsbestandteil und sind zwingend in den aufgeführten Terminen
auszuführen.
Die Zeiträume, in welcher jede einzelne Bauabschnitt für sich
ausgeführt werden muss, lässt sich der Baubeschreibung
entnehmen. Ein Zusammenlegen mehrerer Bauabschnitte ist nicht möglich.

Der AN ist verpflichtet alle weiteren am Bau beteiligten Auftragnehmer
die Nutzung der Baustraßen und des Baufelds jederzeit zu ermöglichen.
Die hierdurch entstehenden Kosten werden nicht gesondert vergütet und
sind
in die Baustelleneinrichtung mit einzurechnen.

Alle im Bauvertrag enthaltenen Bauleistungen, insbesondere
Einbauteile (wie z. B. Schächte, Straßenabläufe, Bordsteine,
Bordrinnen, etc.), stellen für die baubedingte Abfolge der
Bauleistungen keine Erschwernisse dar und sind mit
den Vertragspreisen abgegolten. Dem steht es gleich ob es sich um
Rückbau- oder
Herstellungseinbauten handelt.

Es sind zu allen einzubauenden Materialien die Lieferscheine
an den AG auszuhändigen. Dem steht es gleich ob Kubikmeter-,
Quadratmeter-, Tonnage- oder Stückposition. Die daraus entstehenden
Kosten sind in die einschlägigen Positionen einzurechnen und
werden nicht gesondert vergütet.

Über das Baugelände hinaus und der in der Baubeschreibung aufgeführten
Bereitstellungsflächen stellt der AG keine Lager- und Arbeitsplätze
sowie
Plätze für Baustelleneinrichtung und Unterkünfte zur Verfügung.
Sofern erforderlich, sind diese vom AN auf seine Kosten selbst zu
beschaffen und zu entschädigen.

Die geltenden Zusätzlichen Technischen Vertragsbedingungen im
Sinne von § 1 Abs. 2 Nr. 4 der VOB/B sind in der jeweils aktuellen
Zusammenstellung technischer Regelwerke (Formblatt 9002.StB) für
die Ausführung von Straßen- und Brückenbauarbeiten aufgeführt.
Diese werden Vertragsbestandteil.

Entsorgung / Verwertung nach Wahl des AN bedeutet, dass das Material
auch
in Eigentum des AN übergeht.

Einbauen bedeutet Boden, Oberboden, SoB, etc. einzubauen und zu
verdichten.

Normalbettmörtel, Dünnbettmörtel sowie Putzmörtel
müssen - soweit in der Leistungsbeschreibung nichts
anderes enthalten ist - der DIN 1053-1,
Ausgabe 1996-11, entsprechen.

## Zusätzlicher Text
Die Baumaßnahme untergliedert sich im wesentlichen in zwei Bauphasen:
- Bauphase 1 - Hauptphase
- Bauphase 2 - AS Bad Kissingen / Oberthulba

(siehe auch Punkt 1.1 der Baubeschreibung)

Das Leistungsverzeichnis ist unabhängig von der
Bauabschnitts-/Bauphasenbildung in zusammengefassten Leistungspositionen
aufgestellt. Der Bieter hat bei seiner Kalkulation zu berücksichtigen,
dass sämtliche Leistungen abschnittsweise zu erbringen sind.
Alle aus der Bauabschnittsbildung resultierenden Aufwendungen,
insbesondere für die abschnittsweise Arbeitsausführung, mehrfache
Baustelleneinrichtung und -umsetzung, Vorhaltung von Personal, Geräten
und Verkehrssicherung, Arbeitsunterbrechungen, erneute Arbeitsaufnahme,
zusätzliche Transport- und Logistikaufwendungen sowie sonstige hierdurch
bedingte Erschwernisse, sind mit den Einheitspreisen der jeweiligen
Leistungspositionen abgegolten.

Ein Anspruch auf gesonderte Vergütung aufgrund der abschnittsweisen
Ausführung oder der hierdurch entstehenden Mehraufwendungen besteht
nicht.

## Zusätzlicher Text
Das Baufeld befindet sich im Bereich des Wasserschutzgebietes Zone III
von Bau-km 606+400 bis Bau-km 607+230.

Die genaue Lage des Wasserschutzgebietes ist den Planunterlagen des AG
(Unterlagen U3.1 und U5.1) zu entnehmen.

Für sämtliche Arbeiten innerhalb des Wasserschutzgebietes sind die
Anforderungen der zum Zeitpunkt der Ausführung gültigen RiStWag
(Richtlinien für bautechnische Maßnahmen an Straßen in
Wasserschutzgebieten) sowie die einschlägigen wasserrechtlichen
Vorschriften einzuhalten.

Alle hieraus resultierenden Aufwendungen, insbesondere für
Baustelleneinrichtung, Vorhaltung von Betriebs- und Hilfsstoffen,
Betankungsvorgänge, Umgang mit wassergefährdenden Stoffen,
Havarievorsorge, Vorhaltung von Bindemitteln, Schutzmaßnahmen gegen
Verunreinigungen sowie sonstige erforderliche organisatorische und
technische Maßnahmen, sind mit den Einheitspreisen der betreffenden
Positionen abgegolten und werden nicht gesondert vergütet.

## BAB_7_D605R_Fachlos_Streckenbau
Datum: 13.07.26
EP-Anteile: Löhne; Stoffe; Geräte; Sonstiges

### Abschnitt 01 BAB A7 Deckenlos D605R, RiFa Ulm - Deckenerneuerung

#### Unterabschnitt 01.01 101 Baustelleneinrichtung

**01.01.0010 Baustelle einrichten Sämtl.LV-Abschn.*Zufahrt herst.AN**
StL-Nr. 21910110712
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN herstellen und nach Beendigung
der Baumaßnahme entfernen. Ursprünglichen Zustand wieder herstellen.
Menge: 1,000 Psch

**01.01.0020 Baustelle räumen Sämtl. LV-Abschn.**
StL-Nr. 21910111201
Baustelle von allen Geräten, Anlagen, Einrichtungen und
dgl. räumen. Benutzte Flächen und Wege entsprechend dem
ursprünglichen Zustand herrichten. Soweit nicht für
bestimmte Leistungen für das Räumen der Baustelle gesonderte Positionen im Leistungsverzeichnis enthalten
sind, gilt die Pauschale
für alle Leistungen sämtlicher Abschnitte des Leistungsverzeichnisses.
Menge: 1,000 Psch

**01.01.0030 Lichtbilder herst. und liefern**
StL-Nr. 219101620
Lichtbilder über den wesentlichen Bauablauf des Bauwerks in digitalisierter Form (Auflösung mindestens
1024 mal 768 Pixel, 24 Farben) mit Digitalkamera herstellen und auf mit dem AG abgestimmten Datenträger (CD
oder DVD) liefern. Das Komprimierungsverhältnis bzw.
die Bildqualität ist so zu wählen, dass durch die Komprimierung keine für den Sachverhalt wesentlichen Bildinformationen verloren gehen.
Menge: 2000,000 St

**01.01.0040 Belastungsfahrzeug bereitstellen**
StL-Nr. 219101707
Belastungsfahrzeug als Gegengewicht (z.B. ausreichend
beladener Lkw) für Plattendruckversuch bei Kontrollprüfungen bereitstellen.
Menge: 1,000 h

**01.01.0050 Plattendruckversuch durchführen**
Statischen Plattendruckversuch als Kontrollprüfung des
AG durchführen.
Statischer Plattendruchversuch durch amtl. anerkanntes
Prüfinstitut durchführen lassen. Auswertung und
Dokumentation der Ergebnisse.
Dokumentation übergeben.
Ausführung nach Anweisung des AG.
Belastungsfahrzeug als Gegengewicht (z. B. ausreichend
beladener Lkw) einschl. Bedienungspersonal für das
Belastungsfahrzeug für Plattendruckversuch
bereitstellen. Die
Bereitstellung und das Bedienpersonal werden nicht
gesondert
vergütet und sind einzurechnen.
Menge: 2,000 St

**01.01.0060 Zusätzl. Prüfung für SMA 11 S Durchführung eines Abkühlversuches**
Zusätzliche Prüfung der Asphaltdeckschicht SMA 11 S
durch Durchführung eines Abkühlversuches zur Ermittlung
des Temperaturabfalls nach Unterlagen des AG und gemäß
den geltenden Regelwerken (TP Asphalt-StB
Teil 46 A), einschließlich Temperaturmessung,
Auswertung des Abkühlverhaltens und schriftlicher
Dokumentation.
Erforderliche Entnahme der Mischgutproben ist
einzurechnen. Dokumentation und Auswertung der
Ergebnisse sowie Übergabe eines Prüfberichts.
Menge: 1,000 Psch

**01.01.0070 Zusätzl. Prüfung für SMA 16 BS Durchführung eines Abkühlversuches**
Zusätzliche Prüfung der Asphaltdeckschicht SMA 11 S
durch Durchführung eines Abkühlversuches nach
Unterlagen des AG und gemäß den geltenden Regelwerken
(TP Asphalt-StB
Teil 46 A), einschließlich Temperaturmessung,
Auswertung des Abkühlverhaltens und schriftlicher
Dokumentation.
Erforderliche Entnahme der Mischgutproben ist
einzurechnen. Dokumentation und Auswertung der
Ergebnisse sowie Übergabe eines Prüfberichts.
Menge: 1,000 Psch

**01.01.0080 Zusätzl. Prüfung für SMA 11 S Durchführung eines Einaxialer Druck- Schwellversuches**
Zusätzliche Prüfung der Asphaltdeckschicht SMA 11 S
durch Durchführung eines Einaxialer
Druckschwellversuches zur Bewertung des
Verformungsverhaltens von Asphaltmischgut bei erhöhten
Temperaturen (50 und 60 C) nach Unterlagen des AG und
gemäß den geltenden Regelwerken (TP Asphalt-StB
Teil 25 B1).
Erforderliche Entnahme der Mischgutproben ist
einzurechnen. Dokumentation und Auswertung der
Ergebnisse sowie Übergabe eines Prüfberichts.
Menge: 1,000 Psch

**01.01.0090 Zusätzl. Prüfung für SMA 16 BS Durchführung eines Einaxialer Druck- Schwellversuches**
Zusätzliche Prüfung der Asphaltdeckschicht SMA 11 S
durch Durchführung eines Einaxialer
Druckschwellversuches zur Bewertung des
Verformungsverhaltens von Asphaltmischgut bei erhöhten
Temperaturen (50 und 60 C) nach Unterlagen des AG und
gemäß den geltenden Regelwerken (TP Asphalt-StB
Teil 25 B1).
Erforderliche Entnahme der Mischgutproben ist
einzurechnen. Dokumentation und Auswertung der
Ergebnisse sowie Übergabe eines Prüfberichts.
Menge: 1,000 Psch

**01.01.0100 Zusätzl. Prüfung für SMA 11 S Ermittlung von Anforderungswerten an bitumenhaltige Bindemittel**
Zur Bewertung des Verformungsverhaltens des
bitumenhaltigen Bindemittels der Asphaltdeckschicht SMA
11 S bei höheren Gebrauchstemperaturen sind ergänzende
rheologische Kennwerte zu ermitteln. Hierzu ist die AL
DSR-Prüfung (BTSV), Teil 4
Bitumen-Typisierungs-Schnell-Verfahren, anzuwenden.
Im Rahmen der Prüfung sind die
Äquisteifigkeitstemperatur (Temperatur bei einem
komplexen Schermodul von G* = 15 kPa) sowie der
zugehörige Phasenwinkel zu bestimmen. Die Kennwerte
dienen der differenzierten Beurteilung der
temperaturabhängigen Verformungsbeständigkeit.
die Prüfung ist am rückgewonnenen Bindemittel
durchzuführen.
Die Ergebnisse sind verbindlich in den
Eignungsnachweisen anzugeben.
Menge: 1,000 Psch

**01.01.0110 Zusätzl. Prüfung für SMA 16 BS Ermittlung von Anforderungswerten an bitumenhaltige Bindemittel**
Zur Bewertung des Verformungsverhaltens des
bitumenhaltigen Bindemittels der Asphaltdeckschicht SMA
16 BS bei höheren Gebrauchstemperaturen sind ergänzende
rheologische Kennwerte zu ermitteln. Hierzu ist die AL
DSR-Prüfung (BTSV), Teil 4 -
Bitumen-Typisierungs-Schnell-Verfahren, anzuwenden.
Im Rahmen der Prüfung sind die
Äquisteifigkeitstemperatur (Temperatur bei einem
komplexen Schermodul von G* = 15 kPa) sowie der
zugehörige Phasenwinkel zu bestimmen. Die Kennwerte
dienen der differenzierten Beurteilung der
temperaturabhängigen Verformungsbeständigkeit.
die Prüfung ist am rückgewonnenen Bindemittel
durchzuführen.
Die Ergebnisse sind verbindlich in den
Eignungsnachweisen anzugeben.
Menge: 1,000 Psch

**01.01.0120 Probegefäß liefern 10-l-Blecheimer*Mithilfe Kprüf.**
StL-Nr. 21910171211
Probegefäß zur Aufnahme von Baustoffproben, für Kontrollprüfungen und für Rückstellproben des AG liefern.
Probegefäß = sauberer 10-l-Blecheimer mit dicht schließendem Deckel.
Mithilfe bei der Probennahme im Baubereich nach Angaben
des AG.
Menge: 30,000 St

**01.01.0130 Bohrkern entnehmen Kern-DU 15 cm Asphaltschicht*Verfül. Asphalt**
StL-Nr. 2191017222911
Bohrkern für Kontrollprüfungen nach Angabe des AG entnehmen und im Baubereich dem AG übergeben. Bohrloch
fachgerecht verfüllen.
Bohrkerndurchmesser 15 cm.
Bohrtiefe 'über 35 bis 50 cm'
Material = Asphaltschicht.
Verfüllmaterial = Asphalt. Material verdichten.
Menge: 85,000 St

**01.01.0140 Gegenpole für Kontrollpr. verlegen AL RO 07, 0,5 mm*Asphalt**
StL-Nr. 2191017372101
Gegenpole für Kontrollprüfungen nach Anweisung des AG
für die elektromagnetische Dickenmessung verlegen.
Gegenpol = Kreisförmige Scheibe AL RO 07
(Aluminium 0,5 mm, D =70 mm), max. Messtiefe 12 cm
Unterlage = Asphaltschicht.
Menge: 140,000 St

**01.01.0150 Gegenpole für Kontrollpr. verlegen AL RO 12, 1 mm*Fräsfläche**
StL-Nr. 2191017372403
Gegenpole für Kontrollprüfungen nach Anweisung des AG
für die elektromagnetische Dickenmessung verlegen.
Gegenpol = Kreisförmige Scheibe AL RO 12
(Aluminium 1 mm, D = 120 mm), max. Messtiefe 18 cm
Unterlage = Fräsfläche.
Menge: 140,000 St

**01.01.0160 Gegenpole für Kontrollpr. verlegen AL 30x60cm, 0,1mm*Schicht o.Bindem.**
StL-Nr. 2191017370404
Gegenpole für Kontrollprüfungen nach Anweisung des AG
für die elektromagnetische Dickenmessung verlegen.
Gegenpol = Aluminium-Folie (0,1 mm, 30x60 cm)
max. Messtiefe 50 cm
Unterlage = Schicht ohne Bindemittel.
Menge: 115,000 St

**01.01.0170 Vermessung Bestand vor Baubeginn 611+400 bis 612+000**
Vermessung, Bestand, Deckenbuch
Vermessung und Bestandsaufnahme
Vom AG werden für den Streckenbau
übergeben: Deckenbuch, Gradiente und Achse als digitale
VESTRA-Daten gem. OKSTRA-Schnittstelle.
Deckenbuch in Papierform .
Die OZ umfasst die Aufnahme aller Straßenbestandteile
wie:
-Kanäle
-Straßenabläufe
-Borde
-Bordabsenkungen
-Pflaster
-Rinnenausbildung mit Befestigungen und
 Rinnengeometrie
-Schächte
-Randstreifen und Mittelstreifen/Überfahrten
-Beschilderungen
-Schutzplanken
-Böschungen
-Durchlässe
-Notrufsäulen
-Brücken
-Schieber (Gas, Wasser),
-Hydrant,
-Leitungen / Kabelführungen
-Markierung mit Angabe der genauen Kilometrierung
 bzw.  Bemaßung
-Streckenkilometrierung mit Netzknotenangabe.

Die Aufnahme des Bestands dient der Ausarbeitung des
Deckenbuchs durch den AG. Hierzu ist die Vermessung zu
Beginn der Baumaßnahme durchzuführen und umgehend an
den AG auszuhändigen.
Seitens des AG wird das Deckenbuch auf Grundlage der
Ergänzungsvermessung des AN fortgeschrieben und
innerhalb von 14 Tagen (ab Übergabe der Vermessung) an
den AN übergeben.
Die Bearbeitungszeit des Deckenbuchs ist im Bauablauf
zu beachten und einzukalkulieren.
Menge: 1,000 Psch

**01.01.0180 Erfassung des Zustands Straßen usw.**
StL-Nr. 222901901
Erfassung und Dokumentation des Zustands von Straßen,
Geländeoberfläche, der Vorfluter und Vorflutleitungen,
sowie der baulichen Anlagen im Baugelände.
Die Erfassung ist unter Beteiligung des AG und des
Straßenbaulastträgers bzw. Eigentümers vor Beginn der
Arbeiten durchzuführen.
Dokumentationsunterlagen herstellen und dem AG
übergeben.
Menge: 1,000 Psch

**01.01.0190 Höhenfestpunkt herstellen Bolzen in Beton Fund.70x70x20 HFP ausbauen**
StL-Nr. 2229019111191
Höhenfestpunkt in Abstimmung mit dem AG herstellen.
Der Höhenfestpunkt ist kurz nach Auftragserteilung
herzustellen und spätestens vor Durchführung der
ersten Geländeaufnahme durch den AN auf die vom AG zur
Verfügung gestellten Höhenfestpunkte einzumessen.
Während und nach Ablauf der Frostperiode ist die
Höhenlage des Festpunktes zu kontrollieren.
Die erforderlichen Erdarbeiten gehören zum
Leistungsumfang.
Höhenfestpunkt aus einem mind. 10 cm langen Bolzen mit
Rundkopf, der in einem Stahlbetonkörper mit einem
Querschnitt von 30 x 30 cm, Expositionsklasse XC4
versetzt ist.
mit Betonfundament 70 x 70 x 20 cm, Expositionsklasse
XF1.
Gründungstiefe cm '80cm
Abstand der Höhenfestpunkte nicht größer als 250m'
Bei Abschluss der Baumaßnahme Höhenfestpunkt ausbauen
und nach Wahl des AN entsorgen.
Menge: 24,000 St

**01.01.0200 Vermessungsarbeiten für Absteckung Verkehrsfl.u.BW**
StL-Nr. 22290193103
Vermessungsarbeiten für die Absteckung von Bauteilen
nach Unterlagen des AG einschließlich aller Geräte-
und Personalkosten durchführen.
Verkehrsflächen (Achsen, Eckausrundungen,
Fahrbahnteiler etc.) und Bauwerke.
Menge: 1,000 Psch

**01.01.0210 Bestandsunterlagen herstellen Grundst.gr.AN Grundl.Bauausf.AG Straßenbauarb.**
StL-Nr. 2229019362119
Bestandsunterlagen herstellen. Bestandsunterlagen nach
Fertigstellung der Maßnahme herstellen. Je nach Gewerk
sind dafür Lageplan/-pläne, Querschnitt(e),
Längsschnitt(e), Entwässerungspläne und Detailpläne zu
erstellen.Die Bestandsunterlagen sind spätestens mit
der Schlußrechnung dem AG zu übergeben.
Erforderliche Vermessungsarbeiten gehören zum
Leistungsumfang. Die Erstellung der Bestandsunterlagen
für Bauwerke nach ZTV-ING werden gesondert vergütet.
Alle Bestandsunterlagen müssen
beinhalten: Projektbezeichnung, Bezeichnung der
Unterlage, Datum der Herstellung der Bauleistung,
Datum der Erstellung der Unterlage, Lokalisierung
gemäß *Anweisung Straßendatenbank* (ASB), Teil *Netz*
(Stationierung), Ersteller der Bestandsunterlage,
Maßstab.
Lagepläne müssen folgende Fachdaten enthalten:
Trassierungselemente, sichtbare Querschnittsteile
einschließlich der Randeinfassungen, Breiten,
Nordrichtung, Grundstücksgrenzen und Flurnummern, wenn
vorhanden Straßennamen und Hausnummern, bei
Entwässerungsarbeiten zusätzlich die
Entwässerungseinrichtungen einschließlich der Lage der
Leitung(en) und der Fließrichtung.
Querschnitte müssen folgende Fachdaten enthalten: Alle
Schichten und Lagen des Oberbaues für alle
Querschnittsteile einschließlich der Randeinfassungen,
der Untergrund/-bau, die Grundstücksgrenzen, bei
Entwässerungsarbeiten die Regelausführung der
Straßenabläufe.
Entwässerungslängsschnitte müssen folgende Fachdaten
enthalten: Schächte und Leitungen mit Angabe von
Durchmessern und Material, die Fließrichtung,
Höhenlage des Geländes, Sohlhöhen und Deckelhöhen von
Schächten, Sohlhöhen von Leitungen an den Anschlüssen
bzw. Leitungsenden, Sohlgefälle der Leitung.
Die Unterlagen über die Grundstücksgrenzen und die
Flurnummern sind vom AN zu beschaffen.
Die Bestandsunterlagen sind auf der Grundlage der
Bauausführungsunterlagen des AG zu erstellen.
Bestandsunterlagen für Straßenbauarbeiten nach
Unterlagen des AG.
Format(e) und Anzahl der Bestandsunterlagen 'wie
Ausführungsplanung'
Menge: 1,000 Psch

**01.01.0220 Baubegleit. Verdichtungskontrolle**
Während dem Einbau der Asphaltschichten in allen
Bauphasen sowie aller Asphaltschichten ist ein
Baustoffprüfungsinstitut einzuschalten.
Dieses Baustoffprüfinstitut hat mittels Troxlersonde
die Verdichtung während der gesamten Einbauzeit zu
überprüfen.
Vom AG werden i.M. jeweils eine Messung für 200 m2
einschl. Protokoll verlangt.
Im Bereich der Bohrkernentnahmestellen ist in einem
engen Raster zu messen (späterer Rückschluss
"Bohrkern->Fläche").
Die effektive Einsatzzeit ist abhängig vom gewählten
Einbaukonzept des AN.
Das Prüfinstitut (Vertreter) muss vor Ort Rückschlüsse
ziehen zwischen den Messergebnissen der Troxlersonde /
Bohrkernkalibrierung, Eignungsprüfungen und dem
einzubauendem Mischgut.
Gegebenenfalls ist mit den Einbauenden eine
Verbesserung des Einbaues zu besprechen und erzielen.
Menge: 1,000 Psch

**01.01.0230 Einsatz eines Sprenklerfahrzeuges**
Einsatz eines Wassertank-LKW's mit Sprenkleranlage und
Bedienung für außergewöhnliche Fälle, wie z.B. das
Bewässern der Bautrasse während
der Arbeiten mit teerhaltigem Straßenaufbruch, für
Eindämmung von gesundheitsgefährdenden Stäuben, im
Falle der Gefährdung der Verkehrssicherung, für
Wasserzugabe, etc.
Einsatz des Sprenklerfahrzeuges nur nach Anordnung des
AG.
Abbau und Einbau der Sprenkleranlage ist einzurechnen.
Wasserentnahme nach Wahl des AN.
Menge: 50,000 h

**01.01.0240 Erfassung Bestandsbeschilderung**
*** EP-Aufgliederung gefordert
Erfassung der rückzubauenden Bestandsbeschilderung. Die
Erfassung ist unter Beteiligung des AG und des
Straßenbaulastträgers bzw. Eigentümers vor Beginn der
Arbeiten durchzuführen.
Dokumentationsunterlagen herstellen und dem AG
übergeben.
Menge: 1,000 Psch

**01.01.0250 Maßnahmen für d. Gesundheitsschutz**
Besondere Aufwendungen für den Gesundheitsschutz der
Arbeitskräfte bei den Arbeiten mit teerhaltigem
Fahrbahnaufbruchmaterial während der Aufbrucharbeiten,
der Fräsarbeiten, der Herstellung des neuen Planums bis
hin zu den Arbeiten für die Zementverfestigung des
Planums.
Umsetzung der Technischen Regeln für Gefahrstoffe
(TRGS 524 und 551) vom Ausschuss für Gefahrstoffe
(AGS) für die Arbeiten in kontaminierten Bereichen
durch eine fachkundige Person.

Aufstellung einer Gefährdungsbeurteilung
Schutzmaßnahmen durchführen

- Arbeitsmedizinische Vorsorgeuntersuchungen des
  einzusetzenden Personals,
- Einrichtung und Vorhaltung von einer
  Stiefelwaschanlage und Umkleidemöglichkeit
- Ausstattung der Arbeiter mit einer Schutzausrüstung
  (Einweg-Schutzkleidung, Atemschutzmasken "P3")
- Austattung der für die betr. Arbeiten eingesetzten
  Baumaschinen mit Filteranlagen.

Die Baustelle und der Bauablauf ist dahingehend
abzustimmen.
Die Umsetzung bezieht sich auf die gesamte Baustelle.

Das Konzept muss Angaben enthalten zu:

Art, Umfang und Ort der Bereitstellung der
Straßenbaustoffe (Boden, Asphalt, Beton und HGT)

Beschreibung des Nachweises zur
Schadstoffimmobilisierung und der Qualitätssicherung
vor Einbau bzw. Immobilisierung des Materials

Angaben zu den geplanten Entsorgungswegen der
jeweiligen Abfälle

Die Lohnzuschläge nach Tarifvertrag für Arbeiten mit
teerkontaminiertem Straßenaufbruch sowie die durch das
Tragen der Schutzausrüstungen sich evtl. ergebenden
Leistungsminderungen bei den betroffenen Arbeiten sind
in diese Pauschale einzurechnen.
Menge: 1,000 Psch

**01.01.0260 Einsatzplanung Fachlose**
Koordinierungsaufwand durch Abstimmungen mit dem
Baufachlos Verkehrssicherung und dem Fachlos
Markierung. Wie in der Baubeschreibung beschrieben,
erfolgen während der Bauausführung dieses Bauloses auch
weitere gleichzeitig laufende Arbeiten.
Durch die parallele Ausführung des oben beschriebenen
Fachloses ergeben sich an verschiedenen Stellen der
Baudurchführung unabdingbare Verpflichtungen einer
gemeinsamen Koordinierung.
Hierdurch resultierende Erschwernisse sind in dieser
Position zu kalkulieren.

Weiter ist der zeitliche, inhaltliche und räumliche
Bauablauf der Fachlose durch den AN des Hauptloses zu
planen und zu koordinieren.
U. a. ist dazu ein Bauzeitenplan zu erstellen und bei
Änderungen fortzuschreiben.
Das Fachlos ist regelmäßig über den aktuellen
Baufortschritt unter Zuhilfenahme des aktuellen
Bauzeitenplans zu unterrichten.
Der Einsatz des Fachloses ist durch den AN des
Hauptloses mit mind. 7 Kalendertagen Vorlauf abzurufen.
Bei Bedarf ist ein Abstimmungstermin zusammen mit dem
AG und dem Fachlos abzuhalten.
Mind. 3 Werktage vor der geplanten Aktivierung der
jeweiligen Verkehrssicherung ist der Aktivierungstermin
vom AN des Hauptloses dem AN des Fachloses zu
bestätigen.
Menge: 1,000 Psch

**01.01.0270 Beprobungsplan**
Beprobungsplan für die gesamte Baustelle erstellen.
Der AN hat vor dem Einbau der ungebundenen sowie
gebundenen Schichten in Absprache mit dem AG einen
Beprobungsplan, abgestimmt auf den Bauablauf, zu
entwickeln.
Probenahmestellen anhand Plan vor Ort festlegen und
dauerhaft markieren.
Der Beprobungsplan beinhaltet eine zusätzliche Stelle
für die erweiterten Kontrollprüfungen nach Unterlagen
des AG. Die Stelle ist mit dem AG abzustimmen und vor
Ort festzulegen.
Gegenpole sind zwischen den Leitpfosten in
Längsrichtung anzuordnen und abwechselnd rechts (im
Standstreifen für die Dickenmessung der ADS), mittig
und links zu verlegen.
Der maximale Abstand zwischen den Gegenpolen beträgt 50
m.
An jeder Messstelle wird Schichtdickenmessung aller
Asphaltschichten durchgeführt. Die Gegenpole sind zur
Schichtdickenmessung der ADS, ABS sowie ggf. ATS,
jeweils mit einem Abstand von 2 m zu verlegen.
Der Beprobungsplan ist in digitaler Form und 2-fach in
Papier-Form abzugeben.
Übergabe spätestens 2 Wochen vor Probendurchführung.
Angaben mindestens:
Graphische Darstellung der unterschiedlichen Proben
und Prüfungen (z. B. Plattendruchversuch,
Mischgutproben, Bohrkerne etc.) im Plan bezogen auf
den Betriebskilometer.
Die Entnahmestellen sind vor Ort gemäß dem
entwickelten Beprobungsplan für die gesamte Bauzeit
dauerhaft zu kennzeichnen.
Menge: 1,000 Psch

**01.01.0280 Logistikkonzept erstellen**
Vor Baubeginn ist ein Einbau- / Logistikkonzept zu
erstellen und dem AG zur Kenntnis vorzulegen, welches
die Grundlage für die Planung und Durchführung eines
kontinuierlichen Einbauprozesses darstellt. Es sind
mindestens die in der Baubeschreibung geforderten
Angaben aufzuführen.
Menge: 1,000 Psch

**01.01.0290 Erstellung 3D-Fräs- und ATS-Einbaumodell einschl. Differenzflächenanalyse und Schichtdickennachweis**
Der AN hat auf Grundlage der vom Auftraggeber
bereitgestellten digitalen Bestandsdaten (DGM), des
Deckenbuchs mit den Sollhöhen der fertigen
Fahrbahnoberfläche sowie der vertraglich festgelegten
Schichtdicken ein digitales 3D-Fräsmodell sowie
3D-Einbaumodell für die Profilfräsung der
Asphaltbinderschicht sowie den Profileinbau der
anzubauenden ATS zu erstellen.

Die Modelle sind so zu entwickeln, dass die vertraglich
vorgegebene Sollgeometrie der fertigen
Fahrbahnoberfläche unter Einhaltung der vorgesehenen
Schichtdicken erreicht wird. Hierzu sind die
erforderlichen Frästiefen und Einbaustärken rechnerisch
zu ermitteln und in einem digitalen Geländemodell
darzustellen.

Der Auftragnehmer hat eine Differenzflächenanalyse
zwischen Bestandsoberfläche und geplanter Fräs- und
Einbaufläche sowie einen rechnerischen Nachweis der
resultierenden Schichtdicken der neu herzustellenden
Asphaltbefestigung zu erstellen.

Die Leistung umfasst insbesondere:

Erstellung eines digitalen 3D-Fräsmodells als Grundlage
für die Maschinensteuerung der Fräse,
Erstellung eines digitalen 3D-Einbaumodells als
Grundlage für die Maschinensteuerung des
Asphaltfertigers,
rechnerische Ermittlung der Frästiefen und
Einbaustärken über die gesamte Baustrecke,
Durchführung einer Differenzflächenanalyse zwischen
Bestandsoberfläche und Soll-Fräsfläche sowie
Soll-Einbaufläche der ATS,
rechnerischen Nachweis der resultierenden Schichtdicken
der Asphaltbinderschicht und Asphaltdeckschicht,
grafische Darstellung der Frästiefen und
Schichtdickenverteilung,
Übergabe des Fräs- und Einbaumodells sowie der
zugehörigen Auswertungen in digitaler Form an den AG
vor Beginn der Fräsarbeiten.

Die Freigabe des Fräsmodells durch den AG entbindet den
AN nicht von seiner Verantwortung für die
vertragsgerechte Ausführung und die Einhaltung der
vertraglich vorgegebenen Schichtdicken sowie der
Sollgeometrie der fertigen Fahrbahnoberfläche.

Alle hierfür erforderlichen Vermessungs-, Berechnungs-,
Modellierungs-, Dokumentations- und
Datenaufbereitungsleistungen sind in den Einheitspreis
einzurechnen.
Menge: 1,000 Psch

**01.01.0300 Kontrollvermessung der Profilfräsung und ATS-Einbaufläche einschl. Soll-Ist-Vergleich u. Differenzflächenanalyse**
Nach Abschluss der Profilfräsarbeiten und des Einbaus
der ATS hat der AN die hergestellte Fräsfläche durch
ein geeignetes digitales Vermessungsverfahren zu
erfassen und die Übereinstimmung mit der freigegebenen
Soll-Fräs- und ATS-Einbaufläche nachzuweisen.

Die Vermessung ist mit einer Punktdichte und
Genauigkeit auszuführen, die eine flächenhafte
Beurteilung der hergestellten Fräsgeometrie ermöglicht.

Auf Grundlage der Messdaten ist ein digitaler
Soll-Ist-Vergleich zwischen der ausgeführten Fräs- und
ATS-Einbaufläche und dem freigegebenen Fräsmodell
durchzuführen. Die Ergebnisse sind in Form einer
Differenzflächenanalyse auszuwerten und dem
Auftraggeber vor Beginn der nachfolgenden
Asphaltarbeiten vorzulegen.

Die Auswertung hat mindestens zu enthalten:

- grafische Darstellung der Höhenabweichungen zwischen
Soll- und Ist-Fräsfläche,
- Angabe der maximalen positiven und negativen
Abweichungen,
- statistische Auswertung der Höhenabweichungen
(Mittelwert und Standardabweichung),
- Kennzeichnung von Bereichen außerhalb der vertraglich
zulässigen Toleranzen.

Die Messdaten sowie die Auswertung sind dem AG in
digitaler Form (PDF sowie als auswertbare digitale
Datei) zu übergeben.

Die Kontrollvermessung ist mit einem
Vermessungsverfahren durchzuführen, das eine
Höhengenauigkeit von mindestens ±10 mm gewährleistet.
Die Messdaten sind mit einer maximalen Rasterweite von
0,50 m × 0,50 m zu erfassen oder in ein digitales
Geländemodell gleicher oder höherer Informationsdichte
zu überführen. Das gewählte Verfahren ist vom
Auftragnehmer zu dokumentieren und auf Verlangen des
Auftraggebers hinsichtlich seiner Eignung nachzuweisen.

Das Soll-Ist-DGM im selben Koordinaten- und Höhensystem
wie das AG-Modell zu liefern.

Alle erforderlichen Vermessungs-, Auswerte-,
Dokumentations- und Datenaufbereitungsleistungen sowie
die Übergabe der digitalen Unterlagen sind mit dem
Einheitspreis abgegolten.
Menge: 1,000 Psch

#### Unterabschnitt 01.02 101 Baubüro des AG

**01.02.0010 Baubüro für AG auf- und abbauen Stahlschrank*Obod.abheb.,Aufw. Zuf+Platz Wahl AN*Platz für 2 PKW**
StL-Nr. 21910132299100111
Baubüro (Baracke oder Container) für den AG, doppelwandig, mit einem Fenster je Arbeitsplatz, antransportieren und nach Unterlagen des AG aufbauen. Jeden Arbeitsplatz mit Schreibtisch, Stuhl, Aktenbock und Akten-
/Kleiderschrank, jeden Raum zusätzlich mit Ablagetisch,
zwei weiteren Stühlen (bzw. Sitzbank) und verschließbarem Aktenschrank ausstatten. Raum- und Arbeitsplatzbeleuchtung entsprechend den Vorschriften für die Be-
leuchtung von Arbeitsplätzen herstellen. Elektrische
Beleuchtung, Waschgelegenheit mit fließend kaltem und
warmen Wasser, Heizgelegenheit sowie Toilette einrichten, für Abwasserbeseitigung sorgen. Der Bürowagen entspricht mit seinen Arbeitsplätzen allen gesetzlichen
Regelungen und Vorschriften. Baubüro mit allen
Einrichtungen abbauen und abtransportieren. Benutzte
Flächen entsprechend dem ursprünglichen Zustand herrichten. 70 v.H. der Pauschale werden nach Übernahme
des Baubüros durch den AG, der Rest nach Erfüllung der
Leistung vergütet.
Bürofläche 'ca. 40 m2 (ohne Flure und Toiletten),
Baubüro als
Doppelcontainer mit insg. 2 Arbeitsplätzen sowie der
Möglichkeit zum Abhalten von Besprechungen. Zusätzlich
2 Tische (0,80 x
1,60 m) und 6 Stühle für Besprechungen liefern und
aufstellen.'
Ausstattung 'einschließlich Toiletten und
Abwasserbeseitigung soiwe ein Ablagerraum.'
Aktenschrank aus Stahlblech, Breite mind. 0,80 m, Höhe
mind. 1,80 m, mit hitzedämmender Auskleidung, Feuerfestigkeitsklasse F 30.
Vorhandenen Oberboden für die benötigten Flächen abheben und seitlich lagern, Aufwuchs beseitigen.
Zufahrt und Platzbefestigung nach Wahl des AN ausführen.
Einstellplatz für 2 PKW.
Menge: 1,000 Psch

**01.02.0020 Baubüro für AG vorhalten**
StL-Nr. 219101327
Baubüro für den AG mit allen Einrichtungen vor- und
unterhalten. Ver- und Entsorgung sicherstellen. Baubüro
heizen. 2 mal wöchentlich reinigen. Zufahrt und befestigte Plätze unterhalten. Teilzeiten nach Tagen werden
zu 1/30 des Einheitspreises vergütet.
Menge: 3,000 Mt

#### Unterabschnitt 01.03 102 Entsorgung, Bereitstellungsflächen

**01.03.0010 Bereitstellungsflächen herstellen inn. Baust. Alle Fl>2.000-3.000 m3 HW >300-500 m3 Zeitw. Lag.**
StL-Nr. 22390220519329920
Flächen für die zeitweilige Lagerung von
Bodenmaterial, Baggergut, Straßenbaustoffen oder
Abfällen nach Unterlagen des AG als
Bereitstellungsflächen herstellen. Ein Haufwerks-
und Behälterkataster mit Lageplänen, Angaben zu
Haufwerksnummer, Anlieferungszeitraum, Herkunft nach
Entnahmestelle mit Homogenbereich und Probenahmen
aufstellen und über den Bauzeitraum auf der
Baustelle zu führen. Haufwerke und Behälter sind mit
wetterfester Beschilderung einschließlich der
Angaben zu Haufwerks- oder Behälternummer,
Anlieferungszeitraum, Herkunft nach Entnahmestelle
und Homogenbereich auszustatten. Schutz- und
Betriebseinrichtungen sowie Betriebsräume mit
Sanitäreinrichtungen nach Wahl des AN einschließlich
erforderlicher Ver- und Entsorgung mit den
erforderlichen Medien aufstellen.
Bereitstellungsflächen innerhalb der Baustelle nach
Unterlagen des AG für alle Leistungen sämtlicher
Abschnitte des Leistungsverzeichnisses.
Flächenbefestigungen 'Pflaster, Asphalt, etc.
(Parkplatz des AG im Baustellenbereich)'
Lagerfläche für Menge über 2.000 bis 3.000 m3.
Haufwerksgröße über 300 m3 bis 500 m3, Haufwerk mit
reißfester, witterungsbeständiger Folie
verwehungssicher abdecken. Vorhalten, Betreiben,
Unterhalten und Beseitigen werden gesondert
vergütet.
Haufwerkshöhe 'bis 3,00m'
Material 'Beton, Bankettmaterial,Boden, etc.'
Lagerung = Zeitweilige Lagerung von Abfällen nach 4.
BImSchV, Anhang 1, Nr. 8.12.
Menge: 1,000 Psch

**01.03.0020 Bereitstellungsflächen vorhalten**
StL-Nr. 22390221099
Flächen für die zeitweilige Lagerung von
Bodenmaterial, Baggergut, Straßenbaustoffen oder
Abfällen nach Unterlagen des AG als
Bereitstellungsflächen vorhalten, betreiben und
unterhalten. Das Haufwerks- und Behälterkataster mit
Lageplänen, Angaben zu Haufwerksnummer,
Anlieferungszeitraum, Herkunft nach Entnahmestelle
mit Homogenbereich und Probenahmen auf der Baustelle
führen und fortschreiben. Wetterfeste Beschilderung
einschließlich der Angaben zu Haufwerks- oder
Behälternummer, Anlieferungszeitraum, Herkunft nach
Entnahmestelle und Homogenbereich vorhalten, bei
Bedarf anpassen und unterhalten.
Haufwerksabdeckungen aus reißfester,
witterungsbeständiger Folie nach Bedarf des AN
verwehungssicher öffnen und schließen, arbeitstäglich und nach besonderen Ereignissen
kontrollieren und beschädigte Folien austauschen.
Schutz- und Betriebseinrichtungen sowie
Betriebsräume mit Sanitäreinrichtungen nach Wahl des
AN einschließlich erforderlicher Ver- und Entsorgung
mit den erforderlichen Medien vorhalten, betreiben
und unterhalten. Teilzeiten nach Tagen werden zu
1/30 des Einheitspreises vergütet.
Bereitstellungsflächen aus OZ '  01.03.0010  '
Menge: 3,000 Mt

**01.03.0030 Bereitstellungsflächen beseitigen**
StL-Nr. 22390221599
Flächen für die zeitweilige Lagerung von
Bodenmaterial, Straßenbaustoffen oder Abfällen nach
Unterlagen des AG als Bereitstellungsflächen
einschließlich aller Betriebseinrichtungen,
Abdichtungs- und Abdeckmaterialien, Medienanschlüsse
und erfolgten Flächen-befestigungen beseitigen.
Benutzte Flächen entsprechend dem ursprünglichen
Zustand wiederherstellen. Abdichtungs- und
Abdeckmaterialien aufnehmen, sammeln und
entsprechend Kontamination entsorgen.
Bereitstellungsflächen aus OZ '  01.03.0010  '
Menge: 1,000 Psch

*Hinweis*
Das bei der Aufbereitung des Banketts anfallende
Überschussmaterial bzw. die verbleibenden Rückstände
sind separat zu beproben und dabei ohne Entmischung mit
dem übrigen Bankettmaterial zu behandeln.

**01.03.0040 Entsorgungskonzept aufstellen alle Abfälle Ausb. inn. Über. 3-fach Analytik durch AN**
StL-Nr. 22390201039921003
Entsorgungskonzept zum Beproben, Aufnehmen, Fördern,
Zwischenlagern, Verladen sowie Verwerten,
Aufbereiten oder Beseitigen von Abfällen und
Ausbaustoffen aufstellen. Positions- und
ortsbezogenen Ablaufplan mit Personal-, Maschinen-
und Geräteeinsatz auf Grundlage des Bauzeitenplanes
des AN aufstellen. Abbruch- und Aufnahmeverfahren
für die jeweiligen Abfälle und Ausbaustoffe zur
Entsorgung beschreiben. Verwertungswege innerhalb
und Entsorgungswege zur Verwertungs-, Aufbereitungs-
oder Beseitigungsanlage außerhalb der Baustelle
beschreiben. Arbeitsanweisungen für sämtliche
Prozessbeteiligte aufstellen. Entsorgungskonzept mit
zeichnerischen Darstellungen nach Unterlagen des AG
vorlegen.
für alle Abfälle und Ausbaustoffe.
mit Bereitstellungsflächen 'innerhalb und außerhalb der
Baustelle nach Unterlagen des AG'
Lageplan 'der Bereitstellungsflächen mit
Haufwerksdarstellung sowie Betriebs- und
Handlungsanweisung nach geltenden Regelwerken
anfertigen.
'
Verwertung von Ausbaustoffen, die keine gefährlichen
Stoffe enthalten, durch Aufbereitung und Einbau
innerhalb der Baustelle. Verwertung überschüssiger
und für den Einbau innerhalb der Baustelle
ungeeigneter Ausbaustoffe außerhalb der Baustelle.
Entsorgungskonzept vor erster Entsorgung im PDF-
Format und 3-fach in Papierform liefern.
Die Deklarationsanalysen nach den Annahmeparametern
der Entsorgungsanlagen werden gesondert vergütet.
Menge: 1,000 Psch

**01.03.0050 Entsorgungskonzept fortschreiben Ausb. inn. Über. 3-fach**
StL-Nr. 2239020209210
Entsorgungskonzept zum Beproben, Aufnehmen, Fördern,
Zwischenlagern, Verladen sowie Verwerten,
Aufbereiten oder Beseitigen von Abfällen und
Ausbaustoffen nach Aufforderung durch den AG
fortschreiben. Positions- und ortsbezogenen
Ablaufplan mit Personal-, Maschinen- und
Geräteeinsatz auf Grundlage des aktuellen
Bauzeitenplanes des AN überprüfen und anpassen.
Abbruch- und Aufnahmeverfahren für die jeweiligen
Abfälle und Ausbaustoffe zur Entsorgung überprüfen
und anpassen. Verwertungswege innerhalb und
Entsorgungswege zur Verwertungs-, Aufbereitungs-
oder Beseitigungsanlage außerhalb der Baustelle
überprüfen und ggf. anpassen. Arbeitsanweisungen
überprüfen und bei verändertem Arbeitsablauf
anpassen. Geändertes Entsorgungskonzept mit
zeichnerischen Darstellungen nach Unterlagen des AG
zur Prüfung übersenden.
für Entsorgungskonzept aus OZ '  01.03.0040  '
Aufbereitung und Einbau von Ausbaustoffen, die keine
gefährlichen Stoffe enthalten, innerhalb der
Baustelle überprüfen und ggf. anpassen. Verwertung
überschüssiger und für den Einbau innerhalb der
Baustelle ungeeigneter Ausbaustoffe außerhalb der
Baustelle überprüfen und ggf. anpassen.
Entsorgungskonzept nach technischen und
vertraglichen Erfordernissen überarbeiten.
Änderungen zum Entsorgungskonzept vor geänderter
Entsorgung im PDF-Format und 3-fach im Papierformat
liefern.
Menge: 1,000 St

**01.03.0060 Bodenlogistikkonzept aufstellen Boden außerhalb 3-fach Analytik durch AN**
StL-Nr. 22390203006991003
Bodenlogistikkonzept zum Beproben, Aufnehmen,
Fördern, Zwischenlagern, Verladen sowie Aufbereiten
und Einbauen von anfallendem Bodenmaterial und
Baggergut aufstellen. Positions- und ortsbezogenen
Ablaufplan mit Personal-, Maschinen- und
Geräteeinsatz auf Grundlage des Bauzeitenplanes des
AN aufstellen. Aushub- und Aufnahmeverfahren für die
jeweiligen Böden und Felsgesteine zur
Wiederverwendung oder Verwertung beschreiben.
Transportwege von der Aufnahme- zur Einbau- oder
Verwertungsstelle beschreiben. Bodenlogistikkonzept
mit zeichnerischen Darstellungen nach Unterlagen des
AG vorlegen.
für Bodenmaterial und Baggergut zur Verwertung
außerhalb der Baustelle.
mit Bereitstellungsflächen 'innerhalb und außerhalb der
Baustelle nach Unterlagen des AG'
Lageplan 'der Bereitstellungsflächen mit
Haufwerksdarstellung sowie Betriebs- und
Handlungsanweisung nach geltenden Regelwerken
anfertigen.'
Bodenlogistikkonzept vor Ausführung im PDF-Format
und 3-fach in Papierform liefern.
Die Deklarationsanalysen nach den Einbauparametern
werden gesondert vergütet.
Menge: 1,000 Psch

**01.03.0070 Bodenlogistikkonzept fortschreib. 3-fach 3-fach**
StL-Nr. 2239020409101
Bodenlogistikkonzept zum Beproben, Aufnehmen,
Fördern, Zwischenlagern, Verladen sowie Aufbereiten
und Einbauen von anfallendem Bodenmaterial und
Baggergut nach Aufforderung durch den AG
fortschreiben. Positions- und ortsbezogenen
Ablaufplan mit Personal-, Maschinen- und
Geräteeinsatz auf Grundlage des aktuellen
Bauzeitenplanes des AN überprüfen und anpassen.
Aushub- und Aufnahmeverfahren für die jeweiligen
Böden und Felsgesteine überprüfen und ggf. anpassen.
Transportwege von der Aufnahme- zur Einbaustelle
oder Verwertungsstelle anpassen. Geändertes
Bodenlogistikkonzept mit zeichnerischen
Darstellungen zur Prüfung übersenden.
für Bodenlogistikkonzept aus OZ '  01.03.0060  '
Bodenlogistikkonzept nach technischen und
vertraglichen Erfordernissen überarbeiten.
Änderungen zum Bodenlogistikkonzept vor geänderter
Wiederverwendung oder Verwertung im PDF-Format und
3-fach im Papierformat liefern.
Vorlagen zur Dokumentation der Wiederverwendung und
Verwertung von Bodenmaterial und Baggergut nach
Unterlagen des AG sowie technischen und
vertraglichen Erfordernissen fortschreiben und vor
geänderten Wiederverwendungs- oder
Verwertungsbedingungen im PDF-Format sowie 3-fach im
Papierformat liefern.
Menge: 1,000 St

**01.03.0080 Probenahme Haufwerk durchführen Probe an Lab AN**
StL-Nr. 2239021409903
Probe aus Haufwerken gemäß LAGA PN98 nach Unterlagen
des AG entnehmen und verpacken. Bezeichnen und
Lagern der Probe sowie Liefern des Probebehälters
einschließlich zugehörigem Verschluss. Entnahme von
Einzelproben nach LAGA PN98 Tab. 2. Herstellung von
Mischproben, Sammelproben und Laborproben nach LAGA
PN98 Tab. 2. Probeentnahme für umwelttechnische
Untersuchungen durch Probenehmer mit
Fachkundenachweis nach LAGA PN98, Sachkundenachweis
nicht älter als 5 Jahre.
Haufwerk 'bis 500m3'
Haufwerk 'Bankettmaterial, Beton, Boden, etc.'
Probe an akkreditiertes Labor nach DIN EN ISO/IEC
17025 nach Wahl des AN mit Probenahmeprotokoll 2-
fach übergeben. Probenahmeprotokoll 1-fach auf der
Baustelle an AG übergeben.
Menge: 15,000 St

**01.03.0090 Deklarationsanalyse durchführen Analyt. EBV Tab.3 Laborber 3-fach Rückstellp. 6Mon**
StL-Nr. 22390216010000101
Chemische Analyse von Proben nach Unterlagen des AG
durchführen. Probeneingang erfassen, Proben für
chemische Analyse zu umwelttechnischen
Untersuchungen aufbereiten, Laborbericht
einschließlich tabellarischer Aufstellung der
Ergebnisse mit Einstufung nach jeweiliger Richtlinie
und Auswertung mit Abgrenzung gefährlicher/ nicht
gefährlicher Abfall nach länderspezifischen
Regelungen aufstellen. Entsorgung des
Probenmaterials nach Ende der Aufbewahrungsfrist.
Chemische Analyse für umwelttechnische
Untersuchungen durch akkreditiertes Labor nach DIN
EN ISO/IEC 17025 nach Wahl des AN.
Untersuchung von Materialproben gemäß
Ersatzbaustoffverordnung Anlage 1, Tabelle 3
Materialwerte für Bodenmaterial und Baggergut.
Laborbericht als Deklarationsanalyse als PDF-
Dokument und 3-fach in Papierform dem AG übergeben.
Aufbewahrung und Lagerung von Rückstellproben
mindestens 6 Monate nach Vorlage Laborbericht als
Deklarationsanalyse.
Menge: 2,000 St

**01.03.0100 Deklarationsanalyse durchführen Analyt. EBV Tab.1 Laborber 3-fach Rückstellp. 6Mon**
StL-Nr. 22390216020000101
Chemische Analyse von Proben nach Unterlagen des AG
durchführen. Probeneingang erfassen, Proben für
chemische Analyse zu umwelttechnischen
Untersuchungen aufbereiten, Laborbericht
einschließlich tabellarischer Aufstellung der
Ergebnisse mit Einstufung nach jeweiliger Richtlinie
und Auswertung mit Abgrenzung gefährlicher/ nicht
gefährlicher Abfall nach länderspezifischen
Regelungen aufstellen. Entsorgung des
Probenmaterials nach Ende der Aufbewahrungsfrist.
Chemische Analyse für umwelttechnische
Untersuchungen durch akkreditiertes Labor nach DIN
EN ISO/IEC 17025 nach Wahl des AN.
Untersuchung von Materialproben gemäß
Ersatzbaustoffverordnung Anlage 1, Tabelle 1
Materialwerte für geregelte Ersatzbaustoffe ohne
Gleisschotter, Bodenmaterial und Baggergut.
Laborbericht als Deklarationsanalyse als PDF-
Dokument und 3-fach in Papierform dem AG übergeben.
Aufbewahrung und Lagerung von Rückstellproben
mindestens 6 Monate nach Vorlage Laborbericht als
Deklarationsanalyse.
Menge: 13,000 St

**01.03.0110 Deklarationsanalyse durchführen Analyt.DepV Bod. Laborber 3-fach Rückstellp. 6Mon**
StL-Nr. 22390216002000101
Chemische Analyse von Proben nach Unterlagen des AG
durchführen. Probeneingang erfassen, Proben für
chemische Analyse zu umwelttechnischen
Untersuchungen aufbereiten, Laborbericht
einschließlich tabellarischer Aufstellung der
Ergebnisse mit Einstufung nach jeweiliger Richtlinie
und Auswertung mit Abgrenzung gefährlicher/ nicht
gefährlicher Abfall nach länderspezifischen
Regelungen aufstellen. Entsorgung des
Probenmaterials nach Ende der Aufbewahrungsfrist.
Chemische Analyse für umwelttechnische
Untersuchungen durch akkreditiertes Labor nach DIN
EN ISO/IEC 17025 nach Wahl des AN.
Untersuchung von Materialproben Boden gemäß DepV
Anhang 3, Tab. 2, Spalte 5 zur Bestimmung einer
Deponieklasse.
Laborbericht als Deklarationsanalyse als PDF-
Dokument und 3-fach in Papierform dem AG übergeben.
Aufbewahrung und Lagerung von Rückstellproben
mindestens 6 Monate nach Vorlage Laborbericht als
Deklarationsanalyse.
Menge: 6,000 St

**01.03.0120 Deklarationsanalyse durchführen Analyt. RuVa.StB Laborber 3-fach Rückstellp. 6Mon**
StL-Nr. 22390216000010101
Chemische Analyse von Proben nach Unterlagen des AG
durchführen. Probeneingang erfassen, Proben für
chemische Analyse zu umwelttechnischen
Untersuchungen aufbereiten, Laborbericht
einschließlich tabellarischer Aufstellung der
Ergebnisse mit Einstufung nach jeweiliger Richtlinie
und Auswertung mit Abgrenzung gefährlicher/ nicht
gefährlicher Abfall nach länderspezifischen
Regelungen aufstellen. Entsorgung des
Probenmaterials nach Ende der Aufbewahrungsfrist.
Chemische Analyse für umwelttechnische
Untersuchungen durch akkreditiertes Labor nach DIN
EN ISO/IEC 17025 nach Wahl des AN.
Untersuchung von Materialproben an bitumenhaltigen
Ausbaustoffen oder teer-/pechhaltigen, gebundenen
Trag- und Deckschichten zur Bewertung PAK nach EPA
im Feststoff, Phenolindex im Eluat.
Laborbericht als Deklarationsanalyse als PDF-
Dokument und 3-fach in Papierform dem AG übergeben.
Aufbewahrung und Lagerung von Rückstellproben
mindestens 6 Monate nach Vorlage Laborbericht als
Deklarationsanalyse.
Menge: 1,000 St

**01.03.0130 Zwischengel. Boden / Fels entsorgen BM-0, BM-0*, BM-F0* entsorg.AN**
Zwischengelagerten Boden / Fels mit umweltrelevanten
Inhaltsstoffen von Bereitstellungsfläche lösen, laden,
fördern und entsorgen.
Die Entsorgung ist nachzuweisen.
Abgerechnet wird über Wiegescheine.
Zuordnungswert BM-0, BM-0*, BM-F0*, Material in das
Eigentum des AN übernehmen und einer Entsorgung nach
Wahl des AN zuführen.
Alle beschriebenen Inhalte sind in diese Position
einzupreisen.
Menge: 140,000 m3

**01.03.0140 Zwischengel. Boden / Fels entsorgen BM-F1 entsorg.AN**
Zwischengelagerten Boden / Fels mit umweltrelevanten
Inhaltsstoffen von Bereitstellungsfläche lösen, laden,
fördern und entsorgen.
Die Entsorgung ist nachzuweisen.
Abgerechnet wird über Wiegescheine.
Zuordnungswert BM-F1, Material in das Eigentum des AN
übernehmen und einer Entsorgung nach Wahl des AN
zuführen.
Alle beschriebenen Inhalte sind in diese Position
einzupreisen.
Menge: 140,000 m3

**01.03.0150 Zwischengel. Boden / Fels entsorgen BM-F2 entsorg.AN**
Zwischengelagerten Boden / Fels mit umweltrelevanten
Inhaltsstoffen von Bereitstellungsfläche lösen, laden,
fördern und entsorgen.
Die Entsorgung ist nachzuweisen.
Abgerechnet wird über Wiegescheine.
Zuordnungswert BM-F2, Material in das Eigentum des AN
übernehmen und einer Entsorgung nach Wahl des AN
zuführen.
Alle beschriebenen Inhalte sind in diese Position
einzupreisen.
Menge: 140,000 m3

**01.03.0160 Zwischengel. Boden / Fels entsorgen BM-F3 entsorg.AN**
Zwischengelagerten Boden / Fels mit umweltrelevanten
Inhaltsstoffen von Bereitstellungsfläche lösen, laden,
fördern und entsorgen.
Die Entsorgung ist nachzuweisen.
Abgerechnet wird über Wiegescheine.
Zuordnungswert BM-F3, Material in das Eigentum des AN
übernehmen und einer Entsorgung nach Wahl des AN
zuführen.
Alle beschriebenen Inhalte sind in diese Position
einzupreisen.
Menge: 140,000 m3

**01.03.0170 Zwischengel. Boden / Fels entsorgen größer BM-F3 entsorg.AN**
Zwischengelagerten Boden / Fels mit umweltrelevanten
Inhaltsstoffen von Bereitstellungsfläche lösen, laden,
fördern und entsorgen.
Die Entsorgung ist nachzuweisen.
Abgerechnet wird über Wiegescheine.
Zuordnungswert größer als BM-F3, Material aufnehmen und
zu einer Entsorgungsstelle transportieren und einer
Entsorgung nach Wahl des AN zuführen. Die
Entsorgungskosten trägt der AN.
Der Nachweis ist per Entsorgungsnachweis zu führen.
Die Abrechnung erfolgt über Wiegescheine.
Alle beschriebenen Inhalte sind in diese Position
einzupreisen.
Menge: 250,000 to

**01.03.0180 Gefährl. Abfall transportieren 50 bis 75km 17 03 01* BSF inner. Baust. Haufwerk Kosten eANV Wiegeschein**
StL-Nr. 22390241005321101
Gefährlichen Abfall laden, zur Entsorgungsanlage
transportieren und abladen. Art der Belastung nach
Unterlagen des AG. Der Transport erfolgt mit
Beförderungserlaubnis und im elektronischen
Begleitscheinverfahren. Abgerechnet wird nach
Wiegeschein.
mittl. Länge des Transportweges über 50,0 km bis
75,0 km.
Abfall = kohlenteerhaltige Bitumengemische
Abfallschlüsselnummer = 17 03 01*.
Abfall von Bereitstellungsfläche innerhalb der
Baustelle laden.
Abfall in Haufwerk gelagert.
Kosten der Transportdokumentation im eANV sind
einzurechnen.
Abgerechnet wird nach Wiegescheinen.
Menge: 500,000 t

**01.03.0190 Nicht gefährl. Abfall Bau entsorg. Wahl des AN 17 01 01 RC-1 BSF inner. Baust. Kosten einrechnen Nachweis eANV Wiegeschein**
StL-Nr. 22390244011122121
Nicht gefährlichen Bau- und Abbruchabfall nach
Unterlagen des AG laden, zur Entsorgungsanlage
transportieren und entsorgen.
Entsorgung nach Wahl des AN.
Abfall = Beton
Abfallschlüssel = 17 01 01.
Materialwert Mineralischer Ersatzbaustoff RC-1.
Abfall von Bereitstellungsfläche innerhalb der
Baustelle laden.
Kosten der Abfallentsorgung und
Verbleibsdokumentation sind einzurechnen.
Nachweisführung im eANV.
Abgerechnet wird nach Wiegescheinen.
Menge: 5200,000 t

**01.03.0200 Nicht gefährl. Abfall Bau entsorg. Wahl des AN 17 01 01 RC-2 BSF inner. Baust. Kosten einrechnen Nachweis eANV Wiegeschein**
StL-Nr. 22390244011132121
Nicht gefährlichen Bau- und Abbruchabfall nach
Unterlagen des AG laden, zur Entsorgungsanlage
transportieren und entsorgen.
Entsorgung nach Wahl des AN.
Abfall = Beton
Abfallschlüssel = 17 01 01.
Materialwert Mineralischer Ersatzbaustoff RC-2.
Abfall von Bereitstellungsfläche innerhalb der
Baustelle laden.
Kosten der Abfallentsorgung und
Verbleibsdokumentation sind einzurechnen.
Nachweisführung im eANV.
Abgerechnet wird nach Wiegescheinen.
Menge: 5200,000 t

**01.03.0210 Nicht gefährl. Abfall Bau entsorg. Wahl des AN 17 01 01 RC-3 BSF inner. Baust. Kosten einrechnen Nachweis eANV Wiegeschein**
StL-Nr. 22390244011142121
Nicht gefährlichen Bau- und Abbruchabfall nach
Unterlagen des AG laden, zur Entsorgungsanlage
transportieren und entsorgen.
Entsorgung nach Wahl des AN.
Abfall = Beton
Abfallschlüssel = 17 01 01.
Materialwert Mineralischer Ersatzbaustoff RC-3.
Abfall von Bereitstellungsfläche innerhalb der
Baustelle laden.
Kosten der Abfallentsorgung und
Verbleibsdokumentation sind einzurechnen.
Nachweisführung im eANV.
Abgerechnet wird nach Wiegescheinen.
Menge: 5200,000 t

**01.03.0220 Zulage Abfall ents. >RC3 n. gef.; DK I**
Zulage zu OZ  01.03.0210  nicht gefährlichen Abfall
aus Abbruch laden, fördern und entsorgen, Beton bis
RC3.
Zulage für: nicht gefährlicher Abfall, Materialklasse
>RC3 nach Ersatzbaustoffverordnung. DK I nach DepV.
Menge: 1500,000 t

**01.03.0230 Zulage Abfall ents. >RC3 gef., DK II bis III**
Zulage zu OZ  01.03.0210  nicht gefährlichen Abfall
aus Abbruch laden, fördern und entsorgen,
Beton-Material bis RC3.
Zulage für: Gefährlicher Abfall, Materialklasse >RC3
nach Ersatzbaustoffverordnung, Abfallschlüssel = 17 01
06*, 170107, 170301*, DK II bis einschließlich DKIII
nach DepV.
Menge: 1000,000 t

#### Unterabschnitt 01.04 106 Erdarbeiten

*Hinweis*
1. Allgemeines
1.1 Boden, Einbauklassen und Zuordnungswerte (BM-0,
BM-0*,BM-F0*,
BM-F1, BM-F2, BM-F3) werden nach den Technischen Regeln
der Mitteilungen der Ersatzbaustoffverordnung
definiert.
1.2 Sofern in der Leistungsbeschreibung nichts anderes
angegeben ist, ist bei der Verwendung von Geokunststoffen von einer vorgesehenen Nutzungsdauer von
100 Jahren auszugehen.
1.3 Als Prüfmethode für die Verdichtungskennwerte
im Bereich Erdbau wird die Methode M3 festgelegt,
sofern in der Leistungsbeschreibung nichts anderes
angegeben wird.
2. Nebenleistungen, Besondere Leistungen
Die nachfolgend aufgeführten Leistungen gehören
zum Leistungsumfang
2.1 Das Zwischenlagern des Bodens, soweit es nicht
vom AG angeordnet wird.
2.2 Wenn das Herstellen und Rückbauen von Einbauten
und/oder
Bauwerken im Leistungsumfang des AN enthalten
ist, gehören alle dadurch verursachten Erschwernisse
zum Leistungsumfang.
2.3 Das Aufrauen der Böschungsflächen und Flächen vor
dem Auftrag
von Oberböden und Böden.
3. Abrechnung
3.1 Die Mengenermittlung erfolgt, soweit nachstehend nicht anders geregelt, im Abtrag.
Erfolgt die Abrechnung ausnahmsweise im Auftrag, so
wird der durch die Verdichtung des Dammuntergrundes
bedingte Mehrverbrauch an Schüttmassen nicht gesondert vergütet, wenn in der Leistungsbeschreibung
nichts anderes angegeben ist.
3.2 Die Mengenermittlung von Schüttmaterial aus
Seitenentnahmen wird, wenn nicht anders in den
einzelnen
Positionen angegeben, wie folgt durchgeführt:
Die Menge des Gesamtauftrages in verdichtetem
Zustand abzüglich der Menge des wiedereingebauten Abtragsmaterials und der Menge des
Liefermaterials ergibt die Menge des Schüttmaterials.
3.3 Das Erstellen des Planums wird nur einmal vergütet,
auch wenn der Bereich des Planums in
mehreren Positionen enthalten ist
(z.B. Aushub und Bodenverbesserung).
3.4 Bei Bohrungen zur Baugrunderkundung werden die
Bohrlängen unabhängig von der Endtiefe der Bohrung
jeweils in dem Bohrbereich abgerechnet, den sie
durchlaufen.

*Hinweis*
Die Lagerung des Oberbodens ist so zu gestalten, dass
die Einbaufähigkeit gewährleistet ist. Dafür anfallende
Kosten
werden nicht gesondert vergütet.
Des weiteren ist der Oberbodenabtrag der jeweiligen
Abtragspositionen getrennt zu lagern.

Das Merkblatt "Umgang mit humusreichem und organischem
Bodenmaterial - 04/2016" ist einzuhalten.

**01.04.0010 Oberboden abtragen und lagern Abtr.über 10-30cm**
StL-Nr. 2259061010929
Oberboden ggf. einschließlich Vegetationsdecke
abtragen und lagern, ggf. mit laden und fördern.
Oberboden in regelmäßig geformten Mieten locker
aufsetzen. Ansaat und Mähen einer Decksaat werden
gesondert vergütet. Beschreibung des Homogenbereichs
nach Unterlagen des AG. Abgerechnet wird nach
Abtragsprofilen.
Neigung der Abtragsfläche 'bis 1:1,5'
Dicke des Abtrages über 10 bis 30 cm.
Oberboden 'abtragen und auf Bereitstellungsflächen zu
Mieten einbauen.'
Menge: 10,000 m3

**01.04.0020 Gelagerten Oberboden des AG andecke**
StL-Nr. 2259061160999
Gelagerten Oberboden des AG von Haufwerken aufnehmen,
laden, fördern und andecken. Homogenbereich nach
Unterlagen des AG. Abgerechnet werden die angedeckten
Flächen.
Andeckung 'Seitenbereiche, Mulden, Flächen, etc.'
Dicke der Andeckung '10 bis 30 cm'
Oberboden 'von Bereitstellungsflächen aufnehmen und
andecken.'
Menge: 10,000 m3

**01.04.0030 Nachprofilieren vorhandener Entwässerungsmulden**
Vorhandene Fahrbahnrandmulden entsprechend dem
vorhandenen Quergefälle und Längsverlauf
nachprofilieren.
Hierzu anstehendes Bodenmaterial lösen, aufnehmen,
seitlich verlagern und profilgerecht wieder einbauen.
Ablagerungen, Aufhöhungen, Bewuchsreste sowie sonstige
die Entwässerungsfunktion beeinträchtigende Materialien
beseitigen. Muldenquerschnitt und Wasserabfluss
wiederherstellen.
Mittlere Aushubmenge: bis 0,25 m3/m
Muldenbreite: bis 2,50 m
Muldentiefe: bis ca. 1,00 m
Erschernisse aufgrund bestehender Leitpfosten,
Stahschutzplanken, Schächten, Straßenabläufe und
Beschilderungen sind einzukalkulieren.
Überschüssiges Material aufnehmen, laden und auf
Bereitstellungsflächen nach Unterlagen des AG zu Mieten
einbauen.
Menge: 4000,000 m

**01.04.0040 Regiosaatgut liefern**
Autochthones Regiosaatgut liefern
Saatgut "Salzverträgliche Bankettmischung" für
Bankette.
Gräser und Kräuter autochthon/gebietseigen,
Produktionsraum: 4 Westdeutsches Berg- und Huegellland
Ursprungsgebiet 21, Hessisches Bergland.
Kräuter und Gräser sind VWW- zertifziert (Verband
deutscher Wildsamen- und Wildpflanzenproduzenten) oder
gemäß Zertifizierung  Regiozert zu liefern.
Vor der Aussaat ist ein schriftlicher
Nachweis über
die Zusammensetzung und der Herkunft des Saatgutes vom
Lieferanten
vorzulegen!
Können einzelne Arten nachweislich nicht aus dem
genannten Produktionsraum/Ursprungsgebiet geliefert
werden, sind diese in Abstimmung mit dem AG durch
geeignete
Ersatzarten aus dem Ursprungsgebiet auszustauschen.
Kräuteranteil 50 %, Gräseranteil 50 %.
Vor der Aussaat ist eine Rückstellprobe im Beisein der
Bauleitung zu ziehen.
Die Aussaat erfolgt erst nach Prüfung und Freigabe
durch die Bauleitung/Auftraggeber.
Die Abrechnung erfolgt über Originallieferschein.
Hinweis:
Ansaatstärke 10 g/m2 (5 g Regiosaatgut + 5 g Saathilfe,

z.B. Sojaschrot). Die
Saathilfe ist in einer separaten Position angegeben.
Es ist der Preis für die gebietseigene Saatgutmischung
anzugeben.
Menge: 60,000 kg

**01.04.0050 Füllstoff liefern und mischen**
Füllstoff (Saathilfe), z.B. Sojaschrot, zum Hochmischen
und
besseren Ausbringen des Saatguts liefern und mit
geliefertem Saatgut der Vorpositionen mischen.
Regio-Saatgut für Bankette.
Menge: 5 g/m2.
Saatarbeit wird separat vergütet.
Die Abrechnung erfolgt über Originallieferschein.
Menge: 60,000 kg

**01.04.0060 Rasenansaat herstellen**
Rasenansaat herstellen, Schotterrasenfläche.
Ansaat auf Oberbodenfläche der Straßennebenflächen,
Mulden, etc.
Saatgutmischung einschl. Füllstoff in gleichmäßiger
Mischung halten. Mischgut auf die Flächen aufbringen.
Neigung der Flächen bis 1: 1,5.
Ansaatstärke 10 g / m2 (Saatgut + Füllstoff). abstreuen
und
andrücken.
Saatgut liefern wird gesondert vergütet.
Erschwernisse durch
Einbauten, Schächte, Straßenabläufe,
Schutzeinrichtungen, Leitpfosten etc. werden nicht
gesondert vergütet.
Aussaat erfolgt erst nach Prüfung und Freigabe des
Saatguts durch den AG.
Menge: 12000,000 m2

#### Unterabschnitt 01.05 108 Baugruben, Leitungsgräben

*Hinweis*
1. Allgemeines
1.1 Die Boden- und Untergrundverhältnisse sind in den
Unterlagen des AG angegeben. Diese Unterlagen gelten
nur für die Aufschlussstellen und die ausgeschriebene
Gründungsart. Aus der Verwertung der Unterlagen für
eine Änderung der Bauwerksgründung nach Art und Lage
sowie für die Gründung von Baubehelfen kann der AN
dem AG gegenüber keine Ansprüche ableiten.
1.2 Boden, Einbauklassen und Zuordnungswerte (BM-0,
BM-0*,BM-F0*,
BM-F1, BM-F2, BM-F3) werden nach den Technischen Regeln
der Mitteilungen der Ersatzbaustoffverordnung sowie
den Anforderungen an die Verfüllung von Gruben und
Brüchen sowie Tagebauen In der Fassung vom
09.12.2005 definiert.
2. Nebenleistungen, Besondere Leistungen
Die nachfolgend aufgeführten Leistungen gehören zum
Leistungsumfang:
2.1 Das Zwischenlagern des Bodens, soweit es nicht vom
AG angeordnet wird.
2.2 Die Verdichtung der Leitungsgräbensohlen.
3. Abrechnung
3.1 Die Abrechnungstiefe bei Baugruben geht von
OK Gelände aus. Die Abrechnungstiefe bei Boden
zwischen Pfahlköpfen lösen geht von OK Pfahlkopfplatte
aus.
3.2 Die Abrechnungstiefe für den Leitungsgrabenaushub
ist für jeden Grabenabschnitt jeweils die planmäßige
Grabentiefe nach DIN EN 1610.
Sofern in der Leistungsposition keine andere Angabe
gemacht wird, ist die Abrechnungstiefe für den
Leitungsgrabenaushub in Dämmen, die im gleichen
Auftrag hergestellt werden, die Dicke der Leitungszone
zuzüglich der nach Angaben des Rohrherstellers statisch
erforderlichen Überdeckung.
3.3 Die Abrechnungstiefe für die Leitungsgrabenverfüllung ist für jeden Grabenabschnitt die jeweilige
Grabentiefe nach DIN EN 1610 abzüglich der Dicke der
Leitungszone. Sofern in der Leistungsposition keine
andere Angabe gemacht wird, ist die Abrechnungstiefe
für die Leitungsgrabenverfüllung in Dämmen, die im
gleichen Auftrag hergestellt werden, die nach Angaben
des Rohrherstellers statisch erforderliche Überdeckung
abzüglich der Dicke der Abdeckung.
3.4 Die Abrechnungsbreite für Leitungsgräben mit
Rohrleitungen ist die Mindestgrabenbreite
nach DIN EN 1610, Tab. 1 und Tab. 2. Maßgeblich für
die Abrechnung ist der jeweils größere Wert aus den
Tabellen, sofern in der Position nichts anderes angegeben ist. Ein ggf. vorhandener Verbau ist bei der
Ermittlung der Abrechnungsbreite nicht zu berücksichtigen.
3.5 Für Leitungsgräben mit Rohrleitung ist die Abrechnungslänge die tatsächliche Länge der Rohrleitung.
Die Abrechnungslänge der Rohrleitung ist von diesen
Regelungen nicht betroffen.
Ergänzend gilt folgendes:
- Zweigt die Rohrleitung außerhalb von Schächten von
neu herzustellenden Leitungen, deren Leitungsgraben noch nicht verfüllt ist, ab, wird von der
Achse Hauptrohr gemessen.
- Zweigt die Rohrleitung außerhalb von Schächten von
Leitungen ab, deren Leitungsgraben bereits verfüllt
ist, ab, wird zur Herstellung des Anschlusses der
Abrechnungslänge 1,00 m unabhängig vom Durchmesser des Hauptrohres zugeschlagen, sofern die
Verfüllung vom AG veranlasst ist.
- Zweigt die Rohrleitung außerhalb von Schächten von
bestehenden Leitungen ab, wird zur Herstellung des
Anschlusses der Abrechnungslänge 1,00 m unabhängig vom Durchmesser des Hauptrohres zugeschlagen.
- Beginnt die Rohrleitung an einem neu herzustellenden
Straßenablauf, wird der Abrechnungslänge der Außendurchmessers des Straßenablaufs zugeschlagen.
- Beginnt oder endet die Rohrleitung an einem
bestehenden Schacht, wird der Abrechnungslänge
0,5 m zugeschlagen.
- Endet die Rohrleitung an einem Haus oder sonstigen,
nicht zum Rohrleitungsgraben zählenden baulichen
Anlagen, so wird bis Außenkante der Einführung
gemessen.
Wenn die Erdarbeiten für die Schächte nicht gesondert
vergütet werden, gilt ergänzend folgendes:
- Bei Zwischenschächten im Zuge der Rohrleitung wird
der Außendurchmesser der Schächte der
Abrechnungslänge zugeschlagen.
- Beginnt oder endet die Rohrleitung an einem neu
herzustellenden Schacht, wird der Abrechnungslänge der Außendurchmesser des Schachtes und
zusätzlich 0,5 m zugeschlagen.
- Der Außendurchmesser des Schachtes wird je Schacht
nur einmal vergütet. Er wird dem Leitungsgraben zugeschlagen, in dem das Rohr mit dem größten Durchmesser eingebaut wird.

**01.05.0010 Leitungsgraben herstellen*Tiefe bis 1,25 m*m.Verb./+10 m3 W. lag. i./ver.o.Lz. Abr. senkrecht**
StL-Nr. 22410820791911091
Leitungsgraben profilgerecht herstellen. Straßenaufbruch wird gesondert vergütet.
In gewachsenem Boden. Homogenbereiche 'unbekannt. Es
ist mit Bodenklassen 3 bis 5 zu kalkulieren.'
Grabentiefe bis 1,25 m.
Breite der Grabensohle 'bis DN250'
Notwendigen Verbau entsprechend statischen und konstruktiven Erfordernissen herstellen, vorhalten und
entfernen. Offene Wasserhaltung bis zu einer Pumpenleistung von 10 m3 Fördermenge und 5,00 m Förderhöhe
je Stunde und Haltung ausführen.
Aushub zur Wiederverwendung innerhalb der Baustelle
lagern, nach Verlegen der Leitung in Graben oberhalb
der Leitungszone einbauen und verdichten einschl. ggf.
erforderlicher Wasserzugabe.
Zum Verfüllen nicht verwendeten Aushub 'aufnehmen und
auf Bereitstellungsflächen zu Mieten einbauen.'
Abrechnung mit senkrechten Wänden. Grabenbreite
nach DIN 18 300 ohne Berücksichtigung eines Verbaus.
Menge: 5,000 m3

**01.05.0020 Baugrube für Schacht herstellen eing. verd. Boden*Tiefe bis 1,25 m*m.Verb./+10 m3 W. lag. i./verfüll**
StL-Nr. 22410821211911099
Baugrube für Schacht herstellen. Straßenaufbruch wird
gesondert vergütet.
In eingebautem und verdichteten Boden.
Baugrubentiefe bis 1,25 m.
Schachtabmessung 'bis DN1500
Baugrubenposition für Freilegung von
Bestandsfertigteilschächten.'
Notwendigen Verbau entsprechend statischen und konstruktiven Erfordernissen herstellen, vorhalten und
entfernen. Offene Wasserhaltung bis zu einer Pumpenleistung von 10 m3 Fördermenge und 5,00 m Förderhöhe
je Stunde und Haltung ausführen.
Aushub zur Wiederverwendung innerhalb der Baustelle
lagern, nach Setzen des Schachtes in Baugrube einbauen
und verdichten einschl. ggf. erforderlicher Wasserzugabe.
Zum Verfüllen nicht verwendeten Aushub 'aufnehmen und
auf Bereitstellungsflächen zu Mieten einbauen.
Die Abrechnung erfolgt  ohne Berücksichtigung eines
Verbaus, rechteckig, DN Schacht + 2 x 0,50m
(Arbeitsraumbreite)'
Menge: 40,000 m3

**01.05.0030 Fundamentgraben herstellen, Schlitzrinne**
Fundamentgraben für Schlitzrinne herstellen. Vorhandene
Schichten profilgerecht lösen und
seitlich lagern. Arbeitsraum nach Setzen der
Schlitzrinne verfüllen und verdichten, Verfüllmaterial
liefern.
Vorhandene Schicht SoB, Boden
Fundamentbreite über 40 bis 80 cm.
Grabentiefe über 30 bis 50 cm.
Überschüssigen Aushub aufnehmen und auf
Bereitstellungsflächen zu Mieten einbauen.
Verfüllung mit Frostschutzschicht 0/32 liefern und
einbauen und auf planmäßige Höhe profilieren.
Menge: 30,000 m

#### Unterabschnitt 01.06 110 Entwässerung für Straßen

*Hinweis*
1. Beton und Zementmörtel:
1.1 Normalbettmörtel, Dünnbettmörtel sowie Putzmörtel
müssen - soweit in der Leistungsbeschreibung nichts
anderes enthalten ist - der DIN 1053-1,
Ausgabe 1996-11, entsprechen.
2. Die nachfolgend aufgeführten Leistungen gehören zum
Leistungsumfang:
2.1 Bettung gemäß DIN EN 1610 in gewachsenem Boden.
2.2 Die Lieferung von Normalbettmörtel bzw.
Dünnbettmörtel.
3. Abrechnung
3.1 Beim Aufmaß der Rohrleitungen werden die Formstücke
übermessen. Für Formstücke wird der aufgemessenen
Länge der zugehörigen Rohrleitung je Formstück
- bis DN 200 1 m Rohrlänge,
- größer DN 200 bis DN 300 2 m Rohrlänge und
- größer DN 300 3 m Rohrlänge
zugeschlagen.
Bei unterschiedlichen Rohrdurchmessern am Formstück
gilt der Zuschlag für die Rohrleitung mit dem größeren
Durchmesser.
Als Formstücke zählen: Abzweige, Bögen, Verschlussteller und Übergangsstücke.
3.2 Bei Rohrleitungen mit Böschungsstücken werden die
Rohrleitungen bis zur unteren Vorderkante des
Böschungsstückes durchgemessen.
3.3 Die Vergütung der Leitungsgrabenverfüllung oberhalb
der Leitungszone richtet sich nach der einschlägigen
Position des LK 108

**01.06.0010 Entwässerungsrohrleitung abbrechen Rohr DN bis 250 Bettung abbrechen*Tiefe bis 1,25 m Ausb. verwerten**
StL-Nr. 224110305191101
Entwässerungsrohrleitung abbrechen. Entwässerungsrohrleitung liegt bis Oberkante Rohr frei. Erdarbeiten in
der verbliebenen Leitungszone ausführen. Offene Wasserhaltung bis zu einer Pumpenleistung von 10 m3 Fördermenge und 5,00 m Förderhöhe je Stunde und Haltung ausführen. Das Ausbauen von Schächten wird gesondert vergütet.
Rohr DN/ID bis 250.
Rohr 'aus Kunststoff, Beton, etc.'
Bettung aus Beton bis 20 cm Dicke abbrechen.
Fließsohlentiefe bis 1,25 m.
Ausbaustoffe nach Wahl des AN verwerten.
Menge: 5,000 m

**01.06.0020 Anschlussleitung herstellen Rohr DN 150*PP-Rohr Rohrverb.Wahl AN*Bettung Typ 1 Tiefe bis 1,25 m*Überdeckg.bis 1 m LM 1, Sta.prüf.*Ringst. Kl.SN 16**
StL-Nr. 22411031522111143
Anschlussleitung zum Schacht bzw. zur Sammelrohrleitung
nach statischen und konstruktiven Erfordernissen herstellen. Anschluss an Schacht bzw. Sammelrohrleitung
sowie Formstücke werden gesondert vergütet.
Rohr DN/ID 150.
Rohr aus PP.
Rohrverbindung nach Wahl des AN.
Bettung nach DIN EN 1610, Typ 1 herstellen. Boden für
Leitungszone liefern und einbauen.
Fließsohlentiefe bis 1,25 m.
Überdeckungshöhe bis 1,00 m.
Straßenverkehrslast = LM 1 nach DIN EN 1991-2. Statische Berechnung aufstellen und in prüffähiger Form
liefern.
Ringsteifigkeit SN 16 nach DIN EN ISO 9969.
Menge: 5,000 m

**01.06.0030 Schachtanschluss herstellen (Zul.) Rohr DN 150*Kunststoff-Rohr Betonfertigteile**
StL-Nr. 224110362034109
Rohrleitung an Schacht anschließen, Anschluss abdichten. Vergütet wird der Mehraufwand für das Herstellen
des Anschlusses einschließlich Passstücke gegenüber der
bis zur Innenfläche des Schachtes durchgemessenen Rohrleitung.
Rohrleitung DN/ID 150.
Rohr aus Kunststoff.
Schacht aus Betonfertigteilen.
Anschluss 'nach Wahl des AN, jedoch gemäß Vogaben der
jeweiligen Hersteller.'
Menge: 1,000 St

**01.06.0040 Schachtteil ausbauen Abdeckung*Schacht sichern Baut.s.+lagern*Rest verwerten**
StL-Nr. 2241104091113
Freigelegtes Schachtteil ausbauen. Aufbruch von Straßenbefestigung wird gesondert vergütet.
Teil = Abdeckung beliebiger Bauart, lichte Weite bis
1,00 m.
Schachtöffnung durch geeignete Abdeckung sichern. Verfüllen des Schachtes wird gesondert vergütet.
Abdeckung säubern und innerhalb der Baustelle lagern.
Restliche Ausbaustoffe nach Wahl des AN verwerten.
Menge: 15,000 St

**01.06.0050 Schachtteil ausbauen*Schacht sichern Ausbau verwerten**
StL-Nr. 2241104099101
Freigelegtes Schachtteil ausbauen. Aufbruch von Straßenbefestigung wird gesondert vergütet.
Teil 'Auflagering bis DN1000, verbleibenden Schacht von
Mörtelresten reinigen.'
Schachtöffnung durch geeignete Abdeckung sichern. Verfüllen des Schachtes wird gesondert vergütet.
Sämtliche Ausbaustoffe nach Wahl des AN verwerten.
Menge: 25,000 St

**01.06.0060 Schachtteil ausbauen*Ausbau verwerten**
StL-Nr. 2241104099001
Freigelegtes Schachtteil ausbauen. Aufbruch von Straßenbefestigung wird gesondert vergütet.
Teil 'Schachthals bis DN1000, verbleibenden Schacht von
Mörtelresten reinigen'
Sämtliche Ausbaustoffe nach Wahl des AN verwerten.
Menge: 15,000 St

**01.06.0070 Fertigteil für Schacht einbauen SH 1000x625/600*Gleitringdichtung**
StL-Nr. 2241104400501
Fertigteil für Schacht einbauen.
Schachthals 1000 x 625, Bauhöhe 600 mm.
Fugendichtung mit Gleitringdichtung aus Elastomeren und
Lastübertragungsring.
Menge: 3,000 St

**01.06.0080 Fertigteil für Schacht einbauen*Gleitringdichtung**
StL-Nr. 2241104409901
Fertigteil für Schacht einbauen.
Fertigteil 'Schachthals 1000 x 625, Bauhöhe 300 mm.'
Fugendichtung mit Gleitringdichtung aus Elastomeren und
Lastübertragungsring.
Menge: 10,000 St

**01.06.0090 Fertigteil für Schacht einbauen Abdpl.625-1000/60*Gleitringdichtung**
StL-Nr. 2241104401101
Fertigteil für Schacht einbauen.
Abdeckplatte mit Öffnung DU = 625 mm für Schachtring DN
1000 nach statischen und konstruktiven Erfordernissen
für LM 1 nach DIN EN 1991-2 aus Stahlbeton.
Fugendichtung mit Gleitringdichtung aus Elastomeren und
Lastübertragungsring.
Menge: 2,000 St

**01.06.0100 Betonauflagering einbauen Rg.,verschiebsich*Höhe 60 mm WW-Flüssigmörtel**
StL-Nr. 2241104451102
Betonauflagering, lichter DU 625 mm, einbauen. Fugen
glattstreichen.
Auflagering verschiebesicher.
Ringhöhe = 60 mm.
Fuge zwischen Fertigteilen mit Mörtel WW-
Schachtkopfmörtel, flüssig nach DIN 19573 vergießen.
Einbau mittels Schalung.
Menge: 10,000 St

**01.06.0110 Betonauflagering einbauen Rg.,verschiebsich*Höhe 80 mm WW-Flüssigmörtel**
StL-Nr. 2241104451202
Betonauflagering, lichter DU 625 mm, einbauen. Fugen
glattstreichen.
Auflagering verschiebesicher.
Ringhöhe = 80 mm.
Fuge zwischen Fertigteilen mit Mörtel WW-
Schachtkopfmörtel, flüssig nach DIN 19573 vergießen.
Einbau mittels Schalung.
Menge: 10,000 St

**01.06.0120 Betonauflagering einbauen Rg.,verschiebsich*Höhe 100 mm WW-Flüssigmörtel**
StL-Nr. 2241104451302
Betonauflagering, lichter DU 625 mm, einbauen. Fugen
glattstreichen.
Auflagering verschiebesicher.
Ringhöhe = 100 mm.
Fuge zwischen Fertigteilen mit Mörtel WW-
Schachtkopfmörtel, flüssig nach DIN 19573 vergießen.
Einbau mittels Schalung.
Menge: 10,000 St

**01.06.0130 Schachtabdeckung des AG aufsetzen Höhe Zug um Zug*WW-Flüssigmörtel**
StL-Nr. 22411045722
Schachtabdeckung des AG, rund, mit lichter Weite bis DU
625 mm aufsetzen.
Zunächst provisorisch auflegen und entsprechend Bauablauf Zug um Zug bis auf planmäßige Höhe setzen.
Fuge zwischen Fertigteilen mit Mörtel WW-
Schachtkopfmörtel, flüssig nach DIN 19573, unter Verwendung von mindestens drei Distanzstücken entsprechender Festigkeit vergießen. Einbau mittels Schalung.
Menge: 10,000 St

**01.06.0140 Schachtabdeckung aufsetzen DIN 19584, D, B*GG-Trich+EimerA4 Deckel/Riegel*Höhe Zug um Zug WW-Flüssigmörtel**
StL-Nr. 224110454142202
Schachtabdeckung, mit lichter Weite mindestens 610 mm
und rundem Rahmen, aufsetzen.
Klasse D 400, Ausführung nach DIN 19584, mit Rahmen aus
Gusseisen mit Beton.
Ausführung = mit Gusseisentrichter und Eimer nach DIN
4052 Form A 4.
Deckel mit Verriegelung.
Schachtabdeckung zunächst provisorisch auflegen und
entsprechend Bauablauf Zug um Zug bis auf planmäßige
Höhe setzen.
Fuge zwischen Fertigteilen mit Mörtel WW-
Schachtkopfmörtel, flüssig nach DIN 19573, unter Verwendung von mindestens drei Distanzstücken entsprechender Festigkeit vergießen. Einbau mittels Schalung.
Menge: 5,000 St

**01.06.0150 Aufsatz f. Straßenablauf ausbauen*Ablauf sichern alles verwerten**
StL-Nr. 2241105099101
Aufsatz für Straßenablauf freilegen und ausbauen.
Umgebende Fläche 'Aspahlt oder Beton'
Ablauföffnung durch geeignete Abdeckung sichern.
Sämtliche Ausbaustoffe nach Wahl des AN verwerten.
Menge: 3,000 St

**01.06.0160 Aufsatz f. Straßenablauf aufsetzen 500x500, D, Guss dämpf.Einlage*Höhe Zug um Zug WW-Mörtel**
StL-Nr. 22411052302091022
Aufsatz für Straßenablauf aufsetzen.
Klasse D 400, Ausführung nach DIN 19 583, 500x500, mit
Rahmen aus Gusseisen.
Aufsatz 'mit Wave Optik
mit wartungsfreier Klemmarretierung
Mit Eimerauflagen für Schlammeimer nach DIN 4052-A4 und
B1'
Dämpfende Einlage.
Aufsatz zunächst provisorisch auflegen und entsprechend
Bauablauf Zug um Zug bis auf planmäßige Höhe setzen.
Fuge zwischen Fertigteilen mit Mörtel WW-
Schachtkopfmörtel nach DIN 19573 herstellen, Fugen
glattstreichen.
Menge: 3,000 St

**01.06.0170 Aufsatz für Straßenabl. anpassen*ADicke ü.20-30 cm höher bis 5 cm*WW-Mörtel**
StL-Nr. 2241105359312
Aufsatz des Straßenablaufs freilegen und entsprechend
Bauablauf an die neue planmäßige Höhe anpassen. Aufbrucharbeiten zum Freilegen des Aufsatzes ausführen.
Flächenbefestigung herstellen. Ausbauen sowie Liefern
und Einbauen von Schachtteilen werden gesondert
vergütet.
Umgebende Fläche 'Asphalt oder Beton'
Aufbruchdicke über 20 bis 30 cm.
Aufsatz höher setzen bis 5 cm.
Fuge zwischen Fertigteilen mit Mörtel WW-
Schachtkopfmörtel nach DIN 19573 herstellen, Fugen
glattstreichen.
Menge: 2,000 St

**01.06.0180 Aufsatz für Straßenabl. anpassen*ADicke ü.20-30 cm*WW-Mörtel**
StL-Nr. 2241105359392
Aufsatz des Straßenablaufs freilegen und entsprechend
Bauablauf an die neue planmäßige Höhe anpassen. Aufbrucharbeiten zum Freilegen des Aufsatzes ausführen.
Flächenbefestigung herstellen. Ausbauen sowie Liefern
und Einbauen von Schachtteilen werden gesondert
vergütet.
Umgebende Fläche 'Asphalt oder Beton'
Aufbruchdicke über 20 bis 30 cm.
Aufsatz 'tiefer setzen bis 5 cm'
Fuge zwischen Fertigteilen mit Mörtel WW-
Schachtkopfmörtel nach DIN 19573 herstellen, Fugen
glattstreichen.
Menge: 3,000 St

**01.06.0190 Schlitzrinne ausbauen**
Schlitzrinne ausbauen. Anschlussleitungen werden gesondert vergütet.
Klasse D 400.
Abflussquerschnitt mind. 700 cm2.
Rinne aus Betonfertigteilen.
Auflager, 20 cm dick, und beidseitige Rückenstütze, 15
cm dick, aus Beton abbrechen.
Sämtliche Ausbaustoffe nach Wahl des AN verwerten.
Menge: 30,000 m

**01.06.0200 Schlitzrinne einbauen Klasse D 400*Abflußqu. 700 cm2 Gefälle 0,5 v.H.*Betonfertigteile**
StL-Nr. 224110549421019
Schlitzrinne einbauen. Formstücke und Anschlussleitungen werden gesondert vergütet.
Klasse D 400.
Abflussquerschnitt mind. 700 cm2.
Innengefälle der Rinne 0,5 v.H.
Rinne aus Betonfertigteilen.
Auflager 'Auflager, 20 cm dick, und beidseitige
Rückenstütze, 15
cm dick, aus Beton C 25/30 herstellen.'
Menge: 30,000 m

**01.06.0210 Formstück für Schlitzr. einb.(Zul.) Endstück*Abflrohr DN 150**
StL-Nr. 22411055111
Formstück für Schlitzrinne einbauen. Vergütet wird der
Mehraufwand gegenüber der durchgehenden Rinne.
Formstück = Endstück.
Abflussrohr DN/ID 150.
Menge: 1,000 St

**01.06.0220 Formstück für Schlitzr. einb.(Zul.) Entwäss. Schacht*Abflrohr DN 150**
StL-Nr. 22411055151
Formstück für Schlitzrinne einbauen. Vergütet wird der
Mehraufwand gegenüber der durchgehenden Rinne.
Formstück = Entwässerungsschacht einschließlich Abdeckung. Anschluss an weiterführende Entwässerungsleitung
herstellen.
Abflussrohr DN/ID 150.
Menge: 1,000 St

**01.06.0230 Schacht reinigen Ausbau Betonfertigteile Verschm.Ger.b.25 Räumg. verwerten**
StL-Nr. 22411090529190291
Entwässerungsschacht im Hochdruck- oder Vakuumspülverfahren reinigen. Räumgut vorentwässern.
Reinigung vor Ausbau.
Schacht 'bis einschließlich DN1000'
Schacht aus Betonfertigteilen.
Schachttiefe 'bis 2,00m'
Höhe der Verschmutzung des Gerinnes bis 25 v.H.
Höhe der Verschmutzung des Auftritts 'bis 5 cm'
Räumgut nach Wahl des AN verwerten.
Menge: 10,000 St

**01.06.0240 Steigeisen / Steigbügel entfernen**
*** EP-Aufgliederung gefordert
Steigeisen / Steigbügel entfernen und einer Verwertung
nach Wahl des AN zuführen, einschl. Stemmarbeiten und
schließen der Ausbaustelle mit Mörtel MG III DIN 18580
oder DIN 20000-412 in Verbindung mit DIN EN 998-2,
in Schacht DN 1000,
Tiefe bis 5 m,
Bestandssteigeisen aus Gusseisen oder Stahl
Einstiegsöffnung Durchmesser 625 mm
Abgerechnet wird je Steigeisen.
Menge: 35,000 St
Zuordnung: 009

**01.06.0250 Steigbügel Form D einbauen**
*** EP-Aufgliederung gefordert
Steigbügel nach EN 13101,  für einläufige Steiggänge in
Ausführung D, mit einer Auftrittsbreite von 145mm,
einer seitlichen Aufkantung und rutschsicheren
Trittstufen liefern und mit einem Steigmaß von 250 mm
sowie einem Achsabstand von 270-300mm, so das sich die
Auftrittsflächen nicht überschneiden, in einer Flucht
über die gesamte Höhe einbauen.
Material: Stahl mit einer durchgehenden PP-Ummantelung
Farbe: schwarz.
Befestigungsuntergrund: Schachtbetonfertigteile
in Fertigteilschächten DN1000
Tiefe bis 5 m
Einstiegsöffnung Durchmesser 625 mm
Material liefern und einbauen.
Abgerechnet wird je Steigeisen.
Menge: 35,000 St
Zuordnung: 009

#### Unterabschnitt 01.07 112 Schichten ohne Bindemittel

*Hinweis*
1. Allgemeines
Die in der Leistungsbeschreibung angegebenen Breiten
sind die jeweiligen Sollbreiten einer Schicht.
Unterschreitungen dieser Breiten bei der Ausführung
um nicht mehr als 4 cm bei Einzelwerten bleiben
unberücksichtigt.
2. Nebenleistungen, Besondere Leistungen
Die nachfolgend aufgeführten Leistungen gehören zum
Leistungsumfang:
2.1 Die Herstellung in wechselnder Breite.
2.2 Der Wechsel der Querneigung der Bankette von 6 %
auf 12 % und umgekehrt im Bereich von Verwindungen.
2.3 Wenn das Herstellen und Rückbauen von Einbauten und
Borden, etc.
im Leistungsumfang des AN enthalten ist, gehören alle
dadurch verursachten Erschwernisse zum Leistungsumfang.

**01.07.0010 Bankett schälen 12 tief+ 6 hoch Abfräsen**
StL-Nr. 22411204199192099
Bankett einschließlich Vegetationsdecke schälen durch
abschieben oder abfräsen.
Breite 'bis 50 cm'
Dicke '10 cm'
Querneigung 12 v.H. am tiefliegenden und 6 v.H. am
hochliegenden Fahrbahnrand herstellen.
Bankett mit 'Fahrzeugrückhaltesystemen mit
Pfostenabstand 1,33m, Schilderpfosten und Leitpfosten.
Die Erschwernisse sind einzukalkulieren und werden
nicht gesondert vergütet.'
Schälen durch abfräsen.
Schälgut 'laden, fördern und auf Bereitstellungsflächen
in Mieten einbauen.'
Menge: 13200,000 m

**01.07.0020 Bankett abtragen Breite bis 0,50 m*Dicke 15-25 cm*Ohne Veg.decke**
StL-Nr. 224112045129199
Bankett abtragen ggf. einschließlich Vegetationsdecke.
Breite bis 0,50 m.
Dicke über 15 bis 25 cm.
Erschwernis 'Fahrzeugrückhaltesystemen mit
Pfostenabstand 1,33m, Schilderpfosten und Leitpfosten.
Die Erschwernisse sind einzukalkulieren und werden
nicht gesondert vergütet.'
Ausbauen ohne Vegetationsdecke.
Ausbaustoff 'laden, fördern und auf
Bereitstellungsfläche in Mieten einbauen.'
Menge: 1100,000 m3

**01.07.0030 Bankett profilgerecht herstellen Neben Fahrbahn 12 tief+ 6 hoch*3 cm tiefer**
StL-Nr. 22411270219991199
Bankett gemäß ZTV E-StB profilgerecht herstellen.
Neben Verkehrsfläche Fahrbahn.
Baustoff 'des AG der OZ  01.07.0020  auf
Bereitstellungsflächen gelagert.'
Umweltrelevante Anforderungen 'ohne industriell
hergestellte Gesteinskörnungen'
Einbau 'breite nach Unterlagen des AG. Mit Erschwernis
der Stahlschutzplanken mit Pfostenabstand 1,33m und
Leitpfosten und Schilderhülsen/-fundamente.
Die Erschwernisse sind einzukalkulieren und werden
nicht gesondert vergütet.
Einbau als untere Lage des freigeräumten Bankettraumes.
'
Querneigung 12 v.H. am tiefliegenden und 6 v.H. am
hochliegenden Fahrbahnrand.
Einbau 3 cm tiefer als Fahrbahnrand.
Verformungsmodul 'EV2 auf der Oberfläche mindestens
80 MPa.'
Menge: 1100,000 m3

**01.07.0040 Bankett profilgerecht herstellen Neben Fahrbahn*Baustoff. C 90/3 12 tief+ 6 hoch*3 cm tiefer**
StL-Nr. 22411270211991199
Bankett gemäß ZTV E-StB profilgerecht herstellen.
Neben Verkehrsfläche Fahrbahn.
Baustoffgemisch, Kategorie C 90/3, Größtkorn
von 32 mm. Der Feinkornanteil muss im eingebauten Zu-
Stand 8 M.-v.H. bis 12 M.-v.H. betragen.
Umweltrelevante Anforderungen 'ohne industriell
hergestellte Gesteinskörnungen'
Einbau 'breite nach Unterlagen des AG. Mit Erschwernis
der Stahlschutzplanken mit Pfostenabstand 1,33m und
Leitpfosten und Schilderhülsen/-fundamente.
Die Erschwernisse sind einzukalkulieren und werden
nicht gesondert vergütet.
Einbau als obere Lage des freigeräumten Bankettraumes.
'
Querneigung 12 v.H. am tiefliegenden und 6 v.H. am
hochliegenden Fahrbahnrand.
Einbau 3 cm tiefer als Fahrbahnrand.
Verformungsmodul 'EV2 auf der Oberfläche mindestens
80 MPa.'
Menge: 700,000 m3

**01.07.0050 Zulage Vermischung Banketteinbaumaterial**
Zulage zu den OZ  01.07.0030  und  01.07.0040  für das
maschinelle vermischen der Bankettmaterialien  zu einem
homogenen Bankettmaterial.
Maschinelles Mischverfahren nach Wahl des AN.
Der Mehraufwand für das zusätzliche Lagern des
Liefermaterials der OZ  01.07.0040  auf der
Bereitstellungsfläche ist in die Zulage
einzukalkulieren.
Menge: 1800,000 m3

**01.07.0060 Erschwernis durch Einbauten b.Schälen Bankett**
StL-Nr. 22411290839
Erschwernis durch Einbauten. Abgerechnet wird nach
Stück Einbauteil.
Beim Schälen von Banketten.
Einbauten 'Schächte, etc.'
Menge: 10,000 St

**01.07.0070 Erschwernis durch Einbauten b.Abtragen Bank.**
StL-Nr. 22411290849
Erschwernis durch Einbauten. Abgerechnet wird nach
Stück Einbauteil.
Beim Abtragen von Banketten.
Einbauten 'Schächte, etc.'
Menge: 10,000 St

**01.07.0080 Erschwernis durch Einbauten b.Herst. Bankett**
StL-Nr. 22411290879
Erschwernis durch Einbauten. Abgerechnet wird nach
Stück Einbauteil.
Beim Herstellen von Banketten.
Einbauten 'Schächte, etc.'
Menge: 10,000 St

*Hinweis*

**01.07.0090 Frostschutzschicht herstellen KL. F.Einb. o. F.*0/32*DPr min. 100 v.H.**
StL-Nr. 22411221660059199
Frostschutzschicht herstellen.
In kleinen Flächen, Einbau ohne Fertiger.
Baustoffgemisch 0/32.
Umweltrelevante Anforderungen 'ohne industriell
hergestellte Gesteinskörnungen'
Verdichtungsgrad DPr mindestens 100 v.H.
Einbaudicke '20 bis 40 cm'
Abrechnung 'nach Aufmaß mit Abgleich der Wiegescheine'
Menge: 50,000 t

#### Unterabschnitt 01.08 113 Asphaltbauweisen

*Hinweis*
1. Allgemeines
1.1 Die in der Leistungbeschreibung angegebenen
Breiten sind die jeweiligen oberen Sollbreiten einer
Schicht. Unterschreitungen dieser Breiten bei der Ausführung um nicht mehr als 4 cm bei Einzelwerten
bleiben unberücksichtigt.
1.2 Bei Vollsperrungen des Verkehrs bzw. Neubaustrecken ist die Decke in voller Breite mit einem
Fertiger bzw. mit mehreren gestaffelt fahrenden
Fertigern nahtlos einzubauen.
1.3 Wird im Fahrbahnbereich Handeinbau erforderlich
wie z.B. bei Bauwerksanschlüssen, Quernähten,
Aufweitungen, Einbauten und dgl., so gelten für diese
Flächen die gleichen Grenzwerte für die Unebenheit
wie bei maschinellem Einbau. Wird ausserhalb des
Fahrbahnbereiches Handeinbau erforderlich, so dürfen
für diese Flächen Unebenheiten in Längs- und
Querrichtung innerhalb einer 4 m langen Messstrecke
höchstens 10 mm betragen.
1.4 Bei gefrästen Flächen dürfen Unebenheiten nur mit
allmählichem Übergang auftreten. In Anlehnung an die
ZTV Asphalt-StB dürfen innerhalb einer 4 m langen
Messstrecke die Unebenheiten in Längs-
und Querrichtung nach dem letzten Fräsgang
folgende Werte nicht überschreiten:
-  10 mm bei Fräsflächen als Unterlage von Binder-
und Tragschichten sowie als Unterlage von Deckschichten der Belastungsklasse 1,8 bis 0,3.
-  6 mm bei Fräsflächen als Unterlage von Deckschichten und zum direkten Befahren als Verkehrsfläche.
Die Strukturtiefe darf 6 mm nicht überschreiten.
1.5 Pechhaltige Schichten dürfen nicht heiss gefräst
werden.
Das teer-/pechhaltige Material, das einer Entsorgung
nach Wahl des AN zuzuführen ist, darf nur einer
Verwertung/Beseitigung auf Deponie, einer
thermischen Behandlung oder einer thermischen
Verwertung zugeführt werden.
1.6 Entsorgung / Verwertung nach Wahl des AN bedeutet,
dass das Material auch in Eigentum des AN übergeht.
2. Nebenleistungen, Besondere Leistungen
Die nachfolgend aufgeführten Leistungen gehören zum
Leistungsumfang:
2.1 Erstellung und Vorlage eines Einbau-/Logistik-
konzepts nach Unterlagen des AG
2.2 Die Herstellung in wechselnder Breite.
2.3 Der Mehrverbrauch des Asphaltmischgutes beim
Einbau auf Fräsflächen durch die Strukturtiefe gehört
zum Leistungsumfang, wenn der Einbau mit Einbaudicke nach m2 abgerechnet wird.
2.4 Schutzmaßnahmen gegen mineralische Stäube
(TRGS 559) und potenziell asbesthaltige Stäube
(TRGS 517) gehören zum Leistungsumfang.
2.5 Beim Feinfräsen ist ein einwandfreier Wasserabfluss der gefrästen Fläche zu gewährleisten.
2.6 Tagesanschlüsse, soweit sie nicht vom AG zu
vertreten sind.
2.7 Wenn das Rückbauen und Herstellen von Einbauten,
Borden etc.
im Leistungsumfang des AN enthalten ist, gehören alle
dadurch verursachten Erschwernisse zum Leistungsumfang.
2.8 Die erforderliche Grobreinigung von Fräsflächen
gehört zum Leistungsumfang.
2.9 Ggfls. erforderlich werdender Handeinbau.
3. Abrechnung
3.1 Wenn einzelvertraglich ein Abzug bei Unterschreitung des Einbaugewichtes bzw. der Einbaudicke,
sowohl der Decke als auch der Decke und der Asphalttragschicht zusammen vereinbart wird, gilt folgendes:
Der Abzugsbetrag wird für jede Schicht gesondert
berechnet. Die so berechneten Abzugsbeträge der
einzelnen Schichten werden addiert.
3.2 Wenn sich die Frästiefe auf Anordnung des AG
ändert, dann werden die Einheitspreise für die Fräspositionen und den Mischguteinbau der direkt darüber
liegenden Schicht linear angepasst.
3.3 Wenn in einer Position die Mengenangabe in kg/m2 im
Mittel erfolgt, ist diese Angabe die Grundlage für die
Ermittlung der Mehr- oder Mindermengen.

*Hinweis*
Bei den Fräs- und Einbauarbeiten der Asphaltdeck-,
Asphaltbinder- und
Asphalttragschichten werden zur Abrechnung die
Kronenbreiten (OK Decke)
herangezogen.

*Hinweis*

**01.08.0010 Erschwernis infolge Übfgs-BWs für Asphaltarbeiten**
Erschwernis infolge bestehender Überführungsbauwerke.
Abgerechnet wird je Stück Bauwerk.
Erschwernis beim Fräsen, Aufnehmen, Aufsprühen von Bi-
tumenemulsionen sowie Herstellen von Asphaltschichten.
Abrechnung für alle Arbeiten 1x
Einzurechnen sind alle Einweisungen an Arbeitnehmer
sowie NAN, Schilder, etc.
Menge: 3,000 St

**01.08.0020 Asphalt fräsen ADS*Splittmastixasph.*Fahrbahn Breite über 200cm*Fräsasph. verw.**
StL-Nr. 22311300513901610
Asphalt fräsen und Fräsgut aufnehmen. Anschlusskante
geradlinig auf Frästiefe herstellen. Der Schnittlinienabstand darf maximal 15 mm betragen.
Asphaltdeckschicht.
Asphaltdeckschicht = Splittmastixasphalt.
Frästiefe 'über 2,5 bis 4,5 cm, i.M. 3,5 cm'
Fläche = Fahrbahn.
Breite der Fläche über 200 cm.
Fräsasphalt nach Wahl des AN verwerten.
Menge: 57500,000 m2

**01.08.0030 Asphalt fräsen Fahrbahn*Breite über 200cm Fräsasph. verw.*Unebenheit 10 mm**
StL-Nr. 22311300590901613
Asphalt fräsen und Fräsgut aufnehmen. Anschlusskante
geradlinig auf Frästiefe herstellen. Der Schnittlinienabstand darf maximal 15 mm betragen.
Asphalt 'binder mit Asphalttragschichtanteilen
Ausführung als Profilfräsung mittels geeigneter
3D-Maschinensteuerung.'
Frästiefe '6,5 bis 12,5 cm, i.M. 9,5 cm'
Fläche = Fahrbahn.
Breite der Fläche über 200 cm.
Fräsasphalt nach Wahl des AN verwerten.
Unebenheiten der gefrästen Fläche höchstens 10 mm innerhalb einer 4,00 m langen Messstrecke in Längs- und
Querrichtung.
Menge: 54400,000 m2

**01.08.0040 Zulage Nacharbeiten gefräste ABi**
Zulage zu OZ  01.08.0030  für das Nacharbeiten der
gefrästen, freigelegten Oberfläche mittels
Hydraulikbagger mit geeignetem Anbaugerät nach Wahl des
AN.
Lose, nicht ausreichend gebundene Aspahltbestandteile,
Schollen, Ausbrüche sowie sonstige durch das Fräsen
gelockerte Bereiche abkratzen, aufnehmen und nach Wahl
des AN verwerten.
Menge: 54400,000 m2

**01.08.0050 Asphalt fräsen ATS Fahrstreifen Fräsasph. verw.*Unebenheit 6 mm**
StL-Nr. 22311300530902912
Asphalt fräsen und Fräsgut aufnehmen. Anschlusskante
geradlinig auf Frästiefe herstellen. Der Schnittlinienabstand darf maximal 15 mm betragen.
Asphalttragschicht.
Frästiefe '9,0 bis 12,0 cm, i.M. 10,5 cm'
Fläche = Fahrstreifen.
Breite '20 bis 50 cm'
Fräsasphalt nach Wahl des AN verwerten.
Unebenheiten der gefrästen Fläche höchstens 6 mm innerhalb einer 4,00 m langen Messstrecke in Längs- und
Querrichtung.
Menge: 10800,000 m2

**01.08.0060 Asphalt fräsen ATS*Breite ü.50-100cm Fräsasph. verw.*Unebenheit 10 mm**
StL-Nr. 22311300530909313
Asphalt fräsen und Fräsgut aufnehmen. Anschlusskante
geradlinig auf Frästiefe herstellen. Der Schnittlinienabstand darf maximal 15 mm betragen.
Asphalttragschicht.
Frästiefe '10 bis 14 cm, i.M. 12 cm'
Fläche 'Streifen'
Breite der Fläche über 50 bis 100 cm.
Fräsasphalt nach Wahl des AN verwerten.
Unebenheiten der gefrästen Fläche höchstens 10 mm innerhalb einer 4,00 m langen Messstrecke in Längs- und
Querrichtung.
Menge: 450,000 m2

**01.08.0070 Erschwernis infolge Einbauten Erschwer. fräsen*A.deckschicht**
StL-Nr. 2231130782199
Erschwernis infolge Einbauten, Schächten und Straßenabläufen. Abgerechnet wird je Stück Einbauteil.
Erschwernis beim Fräsen.
Asphaltdeckschicht.
Einbauten 'Schächte, Straßenabläufe, etc.'
Menge: 17,000 St

**01.08.0080 Erschwernis infolge Einbauten Erschwer. fräsen*A.binderschicht**
StL-Nr. 2231130782299
Erschwernis infolge Einbauten, Schächten und Straßenabläufen. Abgerechnet wird je Stück Einbauteil.
Erschwernis beim Fräsen.
Asphaltbinderschicht.
Einbauten 'Schächte, Straßenabläufe, etc.'
Menge: 5,000 St

**01.08.0090 Erschwernis infolge Einbauten Erschwer. fräsen*A.deckschicht**
StL-Nr. 2231130782199
Erschwernis infolge Einbauten, Schächten und Straßenabläufen. Abgerechnet wird je Stück Einbauteil.
Erschwernis beim Fräsen.
Asphaltdeckschicht.
Einbauten 'Bauwerk B612b
Erschwernis für das verlangsamte Fräsen auf dem Bauwerk
aufgrund des unbekannten Aufbaus des Bauwerks.
zu kalkulierende Fläche: ca. 700 m2'
Menge: 1,000 St

**01.08.0100 Erschwernis infolge Einbauten Erschwer. fräsen*A.binderschicht**
StL-Nr. 2231130782299
Erschwernis infolge Einbauten, Schächten und Straßenabläufen. Abgerechnet wird je Stück Einbauteil.
Erschwernis beim Fräsen.
Asphaltbinderschicht.
Einbauten 'Bauwerk B612b
Erschwernis für das verlangsamte und vorsichtige Fräsen
auf dem Bauwerk aufgrund des unbekannten Aufbaus des
Bauwerks.
zu kalkulierende Fläche: ca. 700 m2'
Menge: 1,000 St

**01.08.0110 Erschwernis infolge Einfassungen Erschwer. fräsen*A.deckschicht**
StL-Nr. 2231130832199
Erschwernis infolge Einfassungen, Borden und Fahrbahnübergängen. Abgerechnet wird die Länge der Einfassung.
Erschwernis beim Fräsen.
Asphaltdeckschicht.
Einbauten 'gebundenes Pflaster, Einfassungen,
Schlitzrinnen, Schrammborde, etc.'
Menge: 1200,000 m

**01.08.0120 Erschwernis infolge Einfassungen Erschwer. fräsen*A.binderschicht**
StL-Nr. 2231130832299
Erschwernis infolge Einfassungen, Borden und Fahrbahnübergängen. Abgerechnet wird die Länge der Einfassung.
Erschwernis beim Fräsen.
Asphaltbinderschicht.
Einbauten 'gebundenes Pflaster, Einfassungen,
Schlitzrinnen, Schrammborde, etc.'
Menge: 240,000 m

**01.08.0130 Unterlage reinigen gefr. Asphaltsch.*lose Teile aufn. zus. Flächen*Hochdr.-Sauganl.**
StL-Nr. 2231130583112
Unterlage reinigen. Anfallendes Kehrgut nach Wahl des
AN verwerten.
Unterlage = gefräste Asphaltschicht.
Lose Bestandteile von Schadstellen aufnehmen.
Zusammenhängende Teilflächen.
Selbstaufnehmende Kehrmaschine. Letzter Arbeitsgang mit
Wasserhochdruckreinigungsgeräten mit rotierenden Düsen
und Absaugeinrichtung.
Menge: 54400,000 m2

**01.08.0140 Bitumenemulsion aufsprühen Bk100-Bk3,2 Rampenspritzgerät*C60BP4-S Menge 350 g/m2**
StL-Nr. 223113063191149
Bitumenemulsion zur Herstellung des Schichtenverbundes
aufsprühen.
Auf Verkehrsflächen der Belastungsklassen Bk100 bis
Bk3,2.
Unterlage 'gefräst und Bestandstragschicht
Breite = 0,70m bis 4,00m'
Mit Rampenspritzgerät.
Bindemittel = C60BP4-S.
Bindemittelmenge = 350 g/m2.
Vor Einbau 'Asphalttragschicht
in Bereichen der ehemaligen Rand- und Seitenstreifen'
Menge: 24800,000 m2

**01.08.0150 Bitumenemulsion aufsprühen Bk100-Bk3,2 Rampenspritzgerät*C60BP4-S Menge 350 g/m2*vor A.bindersch.**
StL-Nr. 223113063191142
Bitumenemulsion zur Herstellung des Schichtenverbundes
aufsprühen.
Auf Verkehrsflächen der Belastungsklassen Bk100 bis
Bk3,2.
Unterlage 'gefräst und neu'
Mit Rampenspritzgerät.
Bindemittel = C60BP4-S.
Bindemittelmenge = 350 g/m2.
Vor Einbau Asphaltbinderschicht.
Menge: 80200,000 m2

**01.08.0160 Bitumenemulsion aufsprühen Bk100-Bk3,2 Rampenspritzgerät*C60BP4-S Menge 250 g/m2*vor A.deckschicht**
StL-Nr. 223113063191123
Bitumenemulsion zur Herstellung des Schichtenverbundes
aufsprühen.
Auf Verkehrsflächen der Belastungsklassen Bk100 bis
Bk3,2.
Unterlage 'Asphalt frisch und gefräst'
Mit Rampenspritzgerät.
Bindemittel = C60BP4-S.
Bindemittelmenge = 250 g/m2.
Vor Einbau Asphaltdeckschicht.
Menge: 83200,000 m2

**01.08.0170 Erschwernis infolge Einbauten Erschw.aufsprühen*A.tragschicht**
StL-Nr. 2231130784499
Erschwernis infolge Einbauten, Schächten und Straßenabläufen. Abgerechnet wird je Stück Einbauteil.
Erschwernis beim Aufsprühen von Bitumenemulsionen.
Asphalttragschicht.
Einbauten 'Schächte, Straßenabläufe, etc.'
Menge: 5,000 St

**01.08.0180 Erschwernis infolge Einbauten Erschw.aufsprühen*A.binderschicht**
StL-Nr. 2231130784299
Erschwernis infolge Einbauten, Schächten und Straßenabläufen. Abgerechnet wird je Stück Einbauteil.
Erschwernis beim Aufsprühen von Bitumenemulsionen.
Asphaltbinderschicht.
Einbauten 'Schächte, Straßenabläufe, etc.'
Menge: 5,000 St

**01.08.0190 Erschwernis infolge Einbauten Erschw.aufsprühen*A.deckschicht**
StL-Nr. 2231130784199
Erschwernis infolge Einbauten, Schächten und Straßenabläufen. Abgerechnet wird je Stück Einbauteil.
Erschwernis beim Aufsprühen von Bitumenemulsionen.
Asphaltdeckschicht.
Einbauten 'Schächte, Straßenabläufe, etc.'
Menge: 17,000 St

**01.08.0200 Erschwernis infolge Einfassungen Erschw.aufsprühen*A.tragschicht**
StL-Nr. 2231130834499
Erschwernis infolge Einfassungen, Borden und Fahrbahnübergängen. Abgerechnet wird die Länge der Einfassung.
Erschwernis beim Aufsprühen von Bitumenemulsionen.
Asphalttragschicht.
Einbauten 'Borde, Einfassungen, Fahrbahnübergänge,
angrenzende Pflasterflächen ungebunden und gebunden,
etc.'
Menge: 530,000 m

**01.08.0210 Erschwernis infolge Einfassungen Erschw.aufsprühen*A.binderschicht**
StL-Nr. 2231130834299
Erschwernis infolge Einfassungen, Borden und Fahrbahnübergängen. Abgerechnet wird die Länge der Einfassung.
Erschwernis beim Aufsprühen von Bitumenemulsionen.
Asphaltbinderschicht.
Einbauten 'Borde, Einfassungen, Fahrbahnübergänge,
etc.'
Menge: 530,000 m

**01.08.0220 Erschwernis infolge Einfassungen Erschw.aufsprühen*A.deckschicht**
StL-Nr. 2231130834199
Erschwernis infolge Einfassungen, Borden und Fahrbahnübergängen. Abgerechnet wird die Länge der Einfassung.
Erschwernis beim Aufsprühen von Bitumenemulsionen.
Asphaltdeckschicht.
Einbauten 'Borde, Einfassungen, Fahrbahnübergänge,
etc.'
Menge: 1450,000 m

**01.08.0230 Weiterg. Prüfung zur Erstprüfung**
StL-Nr. 22311308899
Durchführen von weitergehenden Prüfungen zur
Erstprüfung.
Abgerechnet wird einmal je Mischgutsorte unabhängig von
der Anzahl der ergänzenden Prüfverfahren.
Asphaltschicht aus 'AC 22 T S'
Prüfung(en) 'erweiterter performanceorientierter
Eignungsnachweis gemäß Unterlagen des AG'
Menge: 1,000 Psch

**01.08.0240 Weiterg. Prüfung zur Erstprüfung**
StL-Nr. 22311308899
Durchführen von weitergehenden Prüfungen zur
Erstprüfung.
Abgerechnet wird einmal je Mischgutsorte unabhängig von
der Anzahl der ergänzenden Prüfverfahren.
Asphaltschicht aus 'SMA 16 B S'
Prüfung(en) 'erweiterter performanceorientierter
Eignungsnachweis gemäß Unterlagen des AG'
Menge: 1,000 Psch

**01.08.0250 Weiterg. Prüfung zur Erstprüfung**
StL-Nr. 22311308899
Durchführen von weitergehenden Prüfungen zur
Erstprüfung.
Abgerechnet wird einmal je Mischgutsorte unabhängig von
der Anzahl der ergänzenden Prüfverfahren.
Asphaltschicht aus 'SMA 11 S'
Prüfung(en) 'erweiterter performanceorientierter
Eignungsnachweis gemäß Unterlagen des AG'
Menge: 1,000 Psch

**01.08.0260 Asphaltarmierung einbauen, Zugfestigkeit 120 kN/m**
Liefern und Verlegen einer Asphaltarmierung aus
Glasfasern bitumenpenetriert.
Bei Ausführung sind die technischen Richtlinien des
Materialherstellers zu beachten.

Technische Eigenschaften
_______Armierungsgitter aus Glasfasern (kein
Gittervlies)
_______Bruchzugkraft längs/ quer: 120 kN/m
_______Bitumenemulsion für die Verlegung: Keine
Änderung gegenüber ZTV Asphalt-StB 07, Tabelle 7;
_______Bitumenemulsion: C60BP4-S
_______empfohlene Ansprühmenge: ca. 350g/m²
_______Armierung ist zu 100% mit Bitumen penetriert, um
einen möglichst homogenen bituminösen Asphalt
_______aufbau zu erreichen (Mischbeschichtungen wie
bitumenhaltige oder bitumenfreundliche Beschichtungen
und Asphalteinlagen ohne Beschichtung sind nicht
zulässig!)
_______Die Wirksamkeit der Asphaltarmierung muss durch
ein unabhängiges Institut in einem Performanceversuch
nachgewiesen sein
_______Schichtenverbund auf gefrästen Flächen gemäß TP
Asphalt-StB, Teil 80 > 15 kN
_______Fasereigenschaften längs/ quer: E-Modul > 73.000
N/mm²; Bruchdehnung < 3,0%
_______Die Armierung muss uneingeschränkt fräs- und
recycelbar sein. Die Rückführbarkeit gem.
Kreislaufwirtschaftsgesetz muss durch ein unabhängiges
Institut nachgewiesen sein. Der Prüfbericht muss bei
Angebotsabgabe vorliegen.
_______Der Einbau erfolgt unter der Aufsicht eines
geschulten Anwendungstechnikers des Herstellers.
Alternativ darf die Verlegung durch einen vom
Hersteller zertifizierten Fachverleger erfolgen.

Verlegungsbreite = 1,00m
Verlegung längs und quer zur Fahrbahnachse
Überlappungsverluste sind in den Einheitspreis
einzurechnen.
Abgerechnet wird die vom Verbundstoff abgedeckte
Fläche.
Eventuelles Zuschneiden der Asphaltbewehrung in
kleinere Stücke wird nicht gesondert vergütet.
Menge: 13000,000 m2

**01.08.0270 Asphalttragsch. aus AC 22 T S herst Bk100*Kalksteinfüller mit Beschicker**
StL-Nr. 223113118199101
Asphalttragschicht aus Asphalttragschichtmischgut
AC 22 T S herstellen. Anlieferung des Asphaltmischguts
in thermoisolierten Transportbehältern.
In Verkehrsflächen der Belastungsklasse Bk100.
Einbau 'dicke = 9 bis 12 cm, i.M. 10,5 cm
Einbau mittels geeigneter 3D-Maschinensteuerung'
Bindemittel '30/45 // 35/50 VL
Breite = 0,70 m bis 1,00 m
Einbaubereich Randsteifen (Fahrbahn innen) '
Fremdfüller = Kalksteinfüller.
Einbau mit Beschicker.
Menge: 6700,000 m2

**01.08.0280 Asphalttragsch. aus AC 22 T S herst Bk100*Kalksteinfüller mit Beschicker**
StL-Nr. 223113118199101
Asphalttragschicht aus Asphalttragschichtmischgut
AC 22 T S herstellen. Anlieferung des Asphaltmischguts
in thermoisolierten Transportbehältern.
In Verkehrsflächen der Belastungsklasse Bk100.
Einbau 'dicke = 9 bis 12 cm, i.M. 10,5 cm
Einbau mittels geeigneter 3D-Maschinensteuerung'
Bindemittel ' 30/45 // 35/50 VL
Breite = über 1,00 m bis 4,00 m (Randstreifen +
Seitenstreifen Fahrbahn außen) '
Fremdfüller = Kalksteinfüller.
Einbau mit Beschicker.
Menge: 18100,000 m2

**01.08.0290 Asphaltbindersch. a.SMA 16 B S herst Bk100 Bitumen 10/40-65A Kategorie C 100/0 Kalk.füller CC 70 m. Besch.**
Asphaltbinderschicht aus Asphaltbinder SMA 16 B S nach
Unterlagen des AG herstellen. Anlieferung des
Asphaltmischguts in thermoisolierten
Transportbehältern.
In Verkehrsflächen der Belastungsklasse Bk100.
Einbau  7,0 bis 9,0 cm; i.M. = 8,0 cm (entspr.
Abrechnungsgrundlage)
Bindemittel = 10/40-65 A // PmB 10/25 VL
Grobe Gesteinskörnung = Kategorie C 100/0.
Fremdfüller = Kalksteinfüller Kategorie CC 70.
Einbau mit Beschicker.
Menge: 80200,000 m2

**01.08.0300 Asphaltdecksch. aus SMA 11 S herst. Bk100*Dicke 4 cm Kategorie C 100/0 Mischfüller KA 10*mit Beschicker**
StL-Nr. 22311340811919601
Asphaltdeckschicht aus Splittmastixasphalt SMA 11 S
herstellen. Anlieferung des Asphaltmischguts in
thermoisolierten Transportbehältern.
In Verkehrsflächen der Belastungsklasse Bk100.
Einbaudicke = 4 cm.
Bindemittel ' 25/55-55 A // PmB 25/45 VL '
Grobe Gesteinskörnung = Kategorie C 100/0.
Grobe Gesteinskörnung = Kategorie PSV '>= 54'
Fremdfüller = Mischfüller Kategorie KA 10.
Einbau mit Beschicker.
Menge: 83200,000 m2

**01.08.0310 Naht in Asphaltschicht herst. Naht ATS*Längs-/Quernaht PmB heiß*Dicke ü.11-14 cm**
StL-Nr. 223113907330106
Naht in Asphaltschicht herstellen.
Naht in Asphalttragschicht.
Längs- und Quernaht.
Heiß aufzubringendes Polymermodifiziertes Bitumen auf
die Nahtflanke volldeckend auftragen oder anspritzen,
Menge 50 g/m je cm Schichtdicke.
Dicke der Schicht über 11,0 bis 14,0 cm.
Menge: 12900,000 m

**01.08.0320 Naht in Asphaltschicht herst. Naht ABS*Längs-/Quernaht PmB heiß**
StL-Nr. 223113907230199
Naht in Asphaltschicht herstellen.
Naht in Asphaltbinderschicht.
Längs- und Quernaht.
Heiß aufzubringendes Polymermodifiziertes Bitumen auf
die Nahtflanke volldeckend auftragen oder anspritzen,
Menge 50 g/m je cm Schichtdicke.
Dicke der Schicht '8,0 bis 11,0 cm'
Menge: 810,000 m

**01.08.0330 Anschluss a. Fuge m. Fugenm. herst.*Deckschicht Tiefe 40 mm*Breite 10 mm Fugenmasse N2**
StL-Nr. 22311391291061001
Anschluss als Fuge mit Fugenmasse herstellen.
Fuge 'längs und quer
Das Schneiden der Fuge gehört zum Leistungsumfang.
Schneidschlamm aufnehmen und einer Verwertung nach Wahl
des AN zuführen.
Zwischen Asphalt - Asphalt
sowie
zwischen Asphalt - Beton
'
In der Asphaltdeckschicht ausbilden.
Fugenspalttiefe = 40 mm.
Fugenspaltbreite = 10 mm.
Mit heiß verarbeitbarer Fugenmasse Typ N2, einschließlich zugehörigem und zuvor aufgetragenem Voranstrichmittel.
Menge: 880,000 m

**01.08.0340 Anschluss a. Fuge m. Fugenm. herst.*Deckschicht Tiefe 40 mm*Breite 10 mm Verf. mit Ufst.*Fugenmasse N2**
StL-Nr. 22311391291061201
Anschluss als Fuge mit Fugenmasse herstellen.
Fuge 'längs und quer
Das Schneiden der Fuge gehört zum Leistungsumfang.
Schneidschlamm aufnehmen und einer Verwertung nach Wahl
des AN zuführen.
Zwischen Asphalt - Pflaster'
In der Asphaltdeckschicht ausbilden.
Fugenspalttiefe = 40 mm.
Fugenspaltbreite = 10 mm.
Fugenspalt verfüllen in einer Lage mit Unterfüllstoff.
Mit heiß verarbeitbarer Fugenmasse Typ N2, einschließlich zugehörigem und zuvor aufgetragenem Voranstrichmittel.
Menge: 260,000 m

**01.08.0350 Anschl. a. Fuge m. B-fugenb. herst.*Anschluss längs Schichtd. 4 cm*über 100 m Breite 10 mm**
StL-Nr. 223113917915301
Anschluss als Fuge an bestehende Asphaltschicht oder
Bauteil in der Dicke der Asphaltschicht mit Bitumenfugenband einschließlich zugehörigem und zuvor aufgetragenem Voranstrichmittel herstellen.
Anschluss 'zwischen Asphaltdeckschicht und bruchrauen
Naturbordsteinen'
Längsfuge.
Dicke der Asphaltschicht = 4 cm.
Einzellängen über 100,00 m.
Breite des Bitumenfugenbandes = 10 mm.
Menge: 930,000 m

**01.08.0360 Randabdichtung herstellen Flankenfl. rein.*Abd. 25/55-55 A ein Arbeitsgang*über 22-30 cm**
StL-Nr. 2231139221117
Flankenfläche des hochliegenden Randes der Asphaltschichten abdichten.
Reinigen der Flankenfläche mit Hochdruckreiniger.
Abdichtung mit 25/55-55 A.
Herstellung für alle Schichten in einem Arbeitsgang.
Dicke der abzudichtenden Asphaltbefestigung über 22 bis
30 cm.
Menge: 6500,000 m

**01.08.0370 Abstumpfungsmaßnahme durchführen LFK 1/3*Gestein wie Decke Menge 1 kg/m2*maschinell**
StL-Nr. 2231139521111
Abstumpfungsmaßnahme zur Erhöhung der Anfangsgriffigkeit durch gleichmäßiges Aufbringen und Einwalzen von
Abstreukörnung durchführen. Nicht gebundene Abstreukörnung aufnehmen und nach Wahl des AN verwerten.
Abstreukörnung = Lieferkörnung 1/3.
Aus Gestein wie grobe Gesteinskörnung in Asphaltdeckschicht.
Abstreumenge = 1 kg/m2.
Maschinell abstreuen.
Menge: 83200,000 m2

**01.08.0380 Verkehrsfläche kehren Walzasphalt**
StL-Nr. 22311397729
Verkehrsfläche mit einer selbstaufnehmenden Kehrmaschine nach Verkehrsfreigabe unverzüglich nach Aufforderung
durch den AG kehren. Kehrgut aufnehmen und nach Wahl
des AN verwerten.
Verkehrsfläche = Fahrbahndeckschicht aus Walzasphalt.
Verkehrssicherungsmaßnahmen 'durch gesonderten AN.'
Menge: 83200,000 m2

*Hinweis*

**01.08.0390 Asphaltbefestigung aufnehmen*Länge max. 25 cm**
StL-Nr. 22311303390090919
Asphaltbefestigung aufbrechen und aufnehmen. Abrechnung
erfolgt nach Abtragsprofilen.
Fläche 'Kleinflächen in der Fahrbahn bis 100m²
Asphaltbefestigung = Asphalttragschicht
Asphalt fräsen oder aufbrechen nach Wahl des AN'
Dicke der Asphaltbefestigung '8 bis 15 cm'
Gesamtaufbruchtiefe '8 bis 15 cm'
Aufbruchstücke zerkleinern, Kantenlängen höchstens
25 cm.
Aufbruchgut 'nach Wahl des AN.
Abrechnung durch Aufmaß der Fläche vor Rückbau x
gemittelter Tiefe'
Menge: 300,000 m3

**01.08.0400 Unterlage reinigen gefr. Asphaltsch.*lose Teile aufn. Einzelflächen*Hochdr.-Sauganl.**
StL-Nr. 2231130583122
Unterlage reinigen. Anfallendes Kehrgut nach Wahl des
AN verwerten.
Unterlage = gefräste Asphaltschicht.
Lose Bestandteile von Schadstellen aufnehmen.
Nicht zusammenhängende Teilflächen.
Selbstaufnehmende Kehrmaschine. Letzter Arbeitsgang mit
Wasserhochdruckreinigungsgeräten mit rotierenden Düsen
und Absaugeinrichtung.
Menge: 1000,000 m2

**01.08.0410 Bitumenemulsion aufsprühen Bk100-Bk3,2*Asphalt gefräst manuell*C60BP4-S*Menge 350 g/m2 vor A.bindersch.**
StL-Nr. 223113063122142
Bitumenemulsion zur Herstellung des Schichtenverbundes
aufsprühen.
Auf Verkehrsflächen der Belastungsklassen Bk100 bis
Bk3,2.
Unterlage = Asphaltbefestigung, gefräst.
Ausführung in Teilflächen manuell.
Bindemittel = C60BP4-S.
Bindemittelmenge = 350 g/m2.
Vor Einbau Asphaltbinderschicht.
Menge: 1000,000 m2

**01.08.0420 Asphaltbefestigung trennen**
StL-Nr. 2231130389909
Asphaltbefestigung geradlinig trennen.
Bereich 'Tragschichtsanierungen in nicht
zusammenhängenden Teilflächen'
Trennen 'durch schneiden.
Abgetrennte Asphaltüberstände aufnehmen und einer
Verwertung nach Wahl des AN zuführen.'
Dicke der Asphaltbefestigung '10 bis 35 cm'
Menge: 1000,000 m

**01.08.0430 Asphalttragsch. aus AC 22 T S herst Bk100*Kalksteinfüller**
StL-Nr. 223113123199100
Asphalttragschicht aus Asphalttragschichtmischgut
AC 22 T S herstellen. Anlieferung des Asphaltmischguts
in thermoisolierten Transportbehältern.
In Verkehrsflächen der Belastungsklasse Bk100.
Einbau 'in Kleinflächen (Schadstellen)
Dicke = 8 bis 15 cm
Abgerechnet wird nach Wiegescheinen. '
Bindemittel ' 30/45 // 35/50 VL '
Fremdfüller = Kalksteinfüller.
Menge: 800,000 t

**01.08.0440 Naht in Asphaltschicht herst. Naht ATS*Längs-/Quernaht PmB heiß**
StL-Nr. 223113907330199
Naht in Asphaltschicht herstellen.
Naht in Asphalttragschicht.
Längs- und Quernaht.
Heiß aufzubringendes Polymermodifiziertes Bitumen auf
die Nahtflanke volldeckend auftragen oder anspritzen,
Menge 50 g/m je cm Schichtdicke.
Dicke der Schicht '10 bis 35 cm'
Menge: 1000,000 m

*Hinweis*

**01.08.0450 Asphaltbefestigung aufnehmen*Länge max. 25 cm Aufbr. Verw.**
StL-Nr. 22311303390090913
Asphaltbefestigung aufbrechen und aufnehmen. Abrechnung
erfolgt nach Abtragsprofilen.
Fläche 'Arbeitsraum mit Breite über 15 bis 50cm'
Dicke der Asphaltbefestigung '4 bis 50 cm
bestehend aus: ADS, ABi und ATS
oder nur ATS
Ausführung nach Wahl des AN '
Gesamtaufbruchtiefe '4 bis 50 cm'
Aufbruchstücke zerkleinern, Kantenlängen höchstens
25 cm.
Aufbruchgut nach Wahl des AN verwerten.
Menge: 45,000 m3

**01.08.0460 Asphaltbefestigung aufnehmen*Länge max. 25 cm Aufbr. Verw.**
StL-Nr. 22311303390090913
Asphaltbefestigung aufbrechen und aufnehmen. Abrechnung
erfolgt nach Abtragsprofilen.
Fläche ' Rückschnitt des Arbeitsraum mit Breite 15cm '
Dicke der Asphaltbefestigung '4 bis 50 cm
bestehend aus: ADS, ABi und ATS oder nur ATS '
Gesamtaufbruchtiefe '4 bis 50 cm'
Aufbruchstücke zerkleinern, Kantenlängen höchstens
25 cm.
Aufbruchgut nach Wahl des AN verwerten.
Menge: 15,000 m3

**01.08.0470 Asphaltbefestigung trennen*schneiden**
StL-Nr. 2231130389109
Asphaltbefestigung geradlinig trennen.
Bereich 'Arbeitsraumanschlüsse an Bestand'
Trennen durch Schneiden.
Dicke der Asphaltbefestigung 'bis 50 cm'
Menge: 730,000 m

**01.08.0480 Bitumenemulsion aufsprühen*Asphalt frisch manuell*C60BP4-S*Menge 350 g/m2 vor 2. Lage ATS**
StL-Nr. 223113063912141
Bitumenemulsion zur Herstellung des Schichtenverbundes
aufsprühen.
Auf Verkehrsflächen 'Arbeitsräume der Schlitzrinne bzw.
Einfassungen'
Unterlage = Asphaltbefestigung, frisch.
Ausführung in Teilflächen manuell.
Bindemittel = C60BP4-S.
Bindemittelmenge = 350 g/m2.
Vor Einbau 2. Lage Asphalttragschicht.
Menge: 240,000 m2

**01.08.0490 Bitumenemulsion aufsprühen*Asphalt frisch manuell*C60BP4-S*Menge 300 g/m2 vor A.bindersch.**
StL-Nr. 223113063912132
Bitumenemulsion zur Herstellung des Schichtenverbundes
aufsprühen.
Auf Verkehrsflächen 'Arbeitsräume der Schlitzrinne bzw.
Einfassungen'
Unterlage = Asphaltbefestigung, frisch.
Ausführung in Teilflächen manuell.
Bindemittel = C60BP4-S.
Bindemittelmenge = 300 g/m2.
Vor Einbau Asphaltbinderschicht.
Menge: 20,000 m2

**01.08.0500 Bitumenemulsion aufsprühen*Asphalt frisch manuell*C60BP4-S*Menge 250 g/m2 vor A.deckschicht**
StL-Nr. 223113063912123
Bitumenemulsion zur Herstellung des Schichtenverbundes
aufsprühen.
Auf Verkehrsflächen 'Arbeitsräume der Schlitzrinne bzw.
Einfassungen'
Unterlage = Asphaltbefestigung, frisch.
Ausführung in Teilflächen manuell.
Bindemittel = C60BP4-S.
Bindemittelmenge = 250 g/m2.
Vor Einbau Asphaltdeckschicht.
Menge: 20,000 m2

**01.08.0510 Asphalttragsch. aus AC 22 T S herst Bk100*Kalksteinfüller zwei Lagen**
StL-Nr. 223113123199110
Asphalttragschicht aus Asphalttragschichtmischgut
AC 22 T S herstellen. Anlieferung des Asphaltmischguts
in thermoisolierten Transportbehältern.
In Verkehrsflächen der Belastungsklasse Bk100.
Einbau 'in Arbeiträumen
Stärke zwischen 25 und 40 cm '
Bindemittel ' 30/45 // 35/50 VL '
Fremdfüller = Kalksteinfüller.
In zwei Lagen.
Menge: 180,000 t

**01.08.0520 Asphaltbindersch. a.SMA 16 B S herst Bk100 Dicke 8 cm Bitumen 10/40-65A Kategorie C 100/0 Kalk.füller CC 70 m. Besch.**
Asphaltbinderschicht aus Asphaltbinder SMA 16 B S nach
Unterlagen des AG herstellen. Anlieferung des
Asphaltmischguts in thermoisolierten
Transportbehältern.
In Verkehrsflächen der Belastungsklasse Bk100.
Einbaudicke = 8 cm.
Bindemittel = 10/40-65 A // 10/25 VL
Grobe Gesteinskörnung = Kategorie C 100/0.
Fremdfüller = Kalksteinfüller Kategorie CC 70.
Einbau mit Beschicker.
Menge: 4,000 t

**01.08.0530 Asphaltdecksch. aus SMA 11 S herst. BK100*Kategorie C 100/0*Mischfüller KA 10**
StL-Nr. 22311341319919600
Asphaltdeckschicht aus Splittmastixasphalt SMA 11 S
herstellen. Anlieferung des Asphaltmischguts in
thermoisolierten Transportbehältern.
In Verkehrsflächen der Belastungsklasse Bk100.
Einbau 'in Arbeitsräumen Breite = ca. 65 cm
Einbaudicke = 4 cm '
Bindemittel ' 25/55-55 A // PmB 25/45 VL '
Grobe Gesteinskörnung = Kategorie C 100/0.
Grobe Gesteinskörnung Kategorie PSV '>= 54'
Fremdfüller = Mischfüller Kategorie KA 10.
Menge: 2,000 t

**01.08.0540 Naht in Asphaltschicht herst. Naht ATS*Längs-/Quernaht PmB heiß**
StL-Nr. 223113907330199
Naht in Asphaltschicht herstellen.
Naht in Asphalttragschicht.
Längs- und Quernaht.
Heiß aufzubringendes Polymermodifiziertes Bitumen auf
die Nahtflanke volldeckend auftragen oder anspritzen,
Menge 50 g/m je cm Schichtdicke.
Dicke der Schicht '25 bis 40 cm'
Menge: 370,000 m

**01.08.0550 Naht in Asphaltschicht herst. Naht ABS*Längs-/Quernaht PmB heiß*Dicke ü.7,5-9 cm**
StL-Nr. 223113907230104
Naht in Asphaltschicht herstellen.
Naht in Asphaltbinderschicht.
Längs- und Quernaht.
Heiß aufzubringendes Polymermodifiziertes Bitumen auf
die Nahtflanke volldeckend auftragen oder anspritzen,
Menge 50 g/m je cm Schichtdicke.
Dicke der Schicht über 7,5 bis 9,0 cm.
Menge: 30,000 m

**01.08.0560 Anschluss a. Fuge m. Fugenm. herst. Längs-/Querfuge*Deckschicht Tiefe 40 mm*Breite 10 mm Fugenmasse N2**
StL-Nr. 22311391231061001
Anschluss als Fuge mit Fugenmasse herstellen.
Längs- und Querfuge.
In der Asphaltdeckschicht ausbilden.
Fugenspalttiefe = 40 mm.
Fugenspaltbreite = 10 mm.
Mit heiß verarbeitbarer Fugenmasse Typ N2, einschließlich zugehörigem und zuvor aufgetragenem Voranstrichmittel.
Menge: 30,000 m

**01.08.0570 Anschluss a. Fuge m. Fugenm. herst. Längs-/Querfuge Tiefe 40 mm*Breite 10 mm Fugenmasse N2**
StL-Nr. 22311391239061001
Anschluss als Fuge mit Fugenmasse herstellen.
Längs- und Querfuge.
In 'Asphaltdeckschicht als Anschluss zu
Betoneinbauteilen (Schlitzrinne)'
Fugenspalttiefe = 40 mm.
Fugenspaltbreite = 10 mm.
Mit heiß verarbeitbarer Fugenmasse Typ N2, einschließlich zugehörigem und zuvor aufgetragenem Voranstrichmittel.
Menge: 60,000 m

**01.08.0580 Anschl. a. Fuge m. B-fugenb. herst.*Anschluss längs Schichtd. 4 cm*über 20-100 m Breite 10 mm**
StL-Nr. 223113917915201
Anschluss als Fuge an bestehende Asphaltschicht oder
Bauteil in der Dicke der Asphaltschicht mit Bitumenfugenband einschließlich zugehörigem und zuvor aufgetragenem Voranstrichmittel herstellen.
Anschluss 'zwischen Asphaltdeckschicht und bruchrauen
Naturbordsteinen'
Längsfuge.
Dicke der Asphaltschicht = 4 cm.
Einzellängen über 20,00 m bis 100,00 m.
Breite des Bitumenfugenbandes = 10 mm.
Menge: 310,000 m

**01.08.0590 Abstumpfungsmaßnahme durchführen LFK 1/3*Gestein wie Decke Menge 1 kg/m2**
StL-Nr. 2231139521110
Abstumpfungsmaßnahme zur Erhöhung der Anfangsgriffigkeit durch gleichmäßiges Aufbringen und Einwalzen von
Abstreukörnung durchführen. Nicht gebundene Abstreukörnung aufnehmen und nach Wahl des AN verwerten.
Abstreukörnung = Lieferkörnung 1/3.
Aus Gestein wie grobe Gesteinskörnung in Asphaltdeckschicht.
Abstreumenge = 1 kg/m2.
Menge: 20,000 m2

#### Unterabschnitt 01.09 114 Betonbauweisen

*Hinweis*
Vorbemerkungen zu LK 114
1. Allgemeines
1.4 Verwertung nach Wahl des AN bedeutet, dass das
Material auch in Eigentum des AN übergeht.
2. Nebenleistungen, Besondere Leistungen
Die nachfolgend aufgeführten Leistungen gehören zum
Leistungsumfang.
2.1  Die Herstellung in wechselnder Breite.
2.2 Beim Schneiden von Rillen in der Betonoberfläche
ist ein einwandfreier Wasserabfluss zu gewährleisten.
Störende Geräusche wie z.B. Pfeifen sind zu minimieren.
2.3  Tagesanschlüsse, soweit sie nicht vom AG zu
vertreten sind.
2.4  Wenn das Herstellen von Einbauten im Leistungsumfang des AN enthalten ist, gehören alle dadurch verursachten Erschwernisse zum Leistungsumfang.
2.5 Das Liefern und Stellen von Schalungen. Schalungen
verbleiben
Eigentum des AN.

**01.09.0010 Erschwernis infolge Übfgs-BWs für Betonarbeiten**
Erschwernis infolge bestehender Überführungsbauwerke.
Abgerechnet wird je Stück Bauwerk.
Erschwernis beim Rückbau der Betonschichten
Abrechnung für alle Arbeiten 1x
Einzurechnen sind alle Einweisungen an Arbeitnehmer
sowie NAN, Schilder, etc.
Menge: 3,000 St

**01.09.0020 Betondecke aufnehmen*Betondecke*m.einf.Bewehrung Fugenfüllstoffe**
StL-Nr. 22311400291931999
Betondecke ausbauen und aufnehmen. Dicke der Betondecke und Betondruckfestigkeit nach Unterlagen des AG.
Fläche 'Seitenstreifen
Breite 2,50 m bis 3,50m'
Befestigung = Betondecke.
Unterlage ' Asphalttragschicht '
Decke mit einfacher Bewehrung, Dübeln und Ankern.
Einschließlich vorhandener Fugenfüllstoffe.
Gesamtausbautiefe '22 bis 28 cm, i. M. 25cm'
Aufnehmen 'und Rückbau nach Wahl des AN.
Die Rückbauart ist so zu wählen, dass angrenzende
Pflaster-, Asphalt- und Betonflächen sowie die
Unterlage aus ATS nicht beschädigt werden.
Entsprechende Hilfsrückbauschnitte sind
einzukalkulieren und werden nicht gesondert vergütet. '
Ausbaustoffe 'lösen, zerkleinern, laden und auf
Bereitstellungsflächen außerhalb der Baustelle zu
Mieten einbauen.
Fugenfüllstoffe separieren und einer Verwertung nach
Wahl des AN zuführen.'
Menge: 18200,000 m2

**01.09.0030 Betondecke aufnehmen*Betondecke*m.einf.Bewehrung Fugenfüllstoffe**
StL-Nr. 22311400291931999
Betondecke ausbauen und aufnehmen. Dicke der Betondecke und Betondruckfestigkeit nach Unterlagen des AG.
Fläche 'Randbalken/ Randstreifen
Breite 0,20 m bis 0,90m'
Befestigung = Betondecke.
Unterlage ' Asphalttragschicht '
Decke mit einfacher Bewehrung, Dübeln und Ankern.
Einschließlich vorhandener Fugenfüllstoffe.
Gesamtausbautiefe '22 bis 28 cm, i.M. 25 cm'
Aufnehmen 'und Rückbau nach Wahl des AN.
Die Rückbauart ist so zu wählen, dass angrenzende
Pflaster-, Asphalt- und Betonflächen sowie die
Unterlage aus ATS nicht beschädigt werden.
Entsprechende Hilfsrückbauschnitte sind
einzukalkulieren und werden nicht gesondert vergütet. '
Ausbaustoffe 'lösen, zerkleinern, laden und auf
Bereitstellungsflächen außerhalb der Baustelle zu
Mieten einbauen.
Fugenfüllstoffe separieren und einer Verwertung nach
Wahl des AN zuführen.'
Menge: 6700,000 m2

**01.09.0040 Vorhandene Unterlage reinigen Asphaltbef.*lose Teile aufn.*Hochdr.-Sauganl.**
StL-Nr. 2231140501193
Vorhandene Unterlage reinigen. Anfallende Stoffe nach
Wahl des AN verwerten.
Unterlage = Asphaltbefestigung.
Lose Bestandteile an Schadstellen aufnehmen.
Flächen / Teilflächen 'Seitenstreifen
Breite 2,50 m bis 3,50m'
Reinigungsgerät = Hochdruckreinigungsgerät mit rotierenden Düsen und Absaugeinrichtung.
Menge: 18200,000 m2

**01.09.0050 Vorhandene Unterlage reinigen Asphaltbef.*lose Teile aufn.*Hochdr.-Sauganl.**
StL-Nr. 2231140501193
Vorhandene Unterlage reinigen. Anfallende Stoffe nach
Wahl des AN verwerten.
Unterlage = Asphaltbefestigung.
Lose Bestandteile an Schadstellen aufnehmen.
Flächen / Teilflächen 'Randbalken/ Randstreifen
Breite 0,20 m bis 0,90m'
Reinigungsgerät = Hochdruckreinigungsgerät mit rotierenden Düsen und Absaugeinrichtung.
Menge: 6700,000 m2

**01.09.0060 Erschwernis infolge Einbauteilen*Betondecke**
StL-Nr. 22311406094
Erschwernisse beim Aufnehmen einer Schicht mit hydraulischem Bindemittel infolge Einbauten, Schächten und
Straßenabläufen. Das Entfernen von Belagsresten an den
Einbauten gehört zum Leistungsumfang. Abgerechnet wird
je Stück Einbauteil.
Einbauteil 'Bauwerk B612b
Erschwernis für das verlangsamte und vorsichtige
Rückbauen auf dem Bauwerk aufgrund des unbekannten
Aufbaus des Bauwerks.
Kalkulationsfläche sind ca. 150m2'
Schicht = Betondecke.
Menge: 1,000 St

**01.09.0070 Erschwernis infolge Einbauteilen*Betondecke**
StL-Nr. 22311406094
Erschwernisse beim Aufnehmen einer Schicht mit hydraulischem Bindemittel infolge Einbauten, Schächten und
Straßenabläufen. Das Entfernen von Belagsresten an den
Einbauten gehört zum Leistungsumfang. Abgerechnet wird
je Stück Einbauteil.
Einbauteil 'Schächte, Straßenabläufe, etc.'
Schicht = Betondecke.
Menge: 10,000 St

**01.09.0080 Zul. Fräs-/Aufbrucharb. entl.Einf.**
StL-Nr. 22311406599
Zulage zu Fräs- oder Aufbrucharbeiten für Mehraufwendungen durch Erschwernisse entlang von Bordsteinen,
Rinnen oder dgl. einschließlich des verminderten Leistungsansatzes in der Fläche.
Das Entfernen von Belagsresten entlang der Einfassung
gehört zum Leistungsumfang.
Die Abrechnung erfolgt pro Fräs- bzw. Abbruchkante entlang einer Einfassung nur einmal für alle Fräs- und
Aufbrucharbeiten.
Kante 'Borde, Rinnen, Schrammborde, etc.'
Menge: 100,000 m

#### Unterabschnitt 01.10 115 Pflaster, Plattenbeläge, Einfassungen

*Hinweis*
1. Allgemeines
Wenn in den Positionen nichts entsprechendes vorgegeben
ist,
so gelten folgende Regelungen:
1.1 Zementmörtel  muss den Anforderungen der
DIN 1045-2 Ziffer 5.3.8 entsprechen.
Bei Verwendung des Mörtels als Verbindung von Betonfertigteilen mit Falz darf das Größtkorn der Gesteinskörnung 1 mm - im übrigen höchstens 4 mm - betragen.
Die Fugenverbindungsflächen sind vor dem Aufbringen
des Mörtels anzufeuchten. Die Fugenfüllung ist an
den Sichtseiten glatt zu streichen.
1.2 Für Pflasterdecken auf hydraulisch gebundener
Bettung mit hydraulisch gebundener Fugenfüllung gilt
für die Pflastersteine die TL Pflaster.
1.3 Alle Naturwerksteine müssen aus verwitterungsbeständigem Material bestehen. Alle Naturwerksteine
müssen auf Tonzwischenlagen, Anwitterung und Rosten
geprüft werden. Naturwerksteine aus Basalt sind zusätzlich nach DIN 52106 auf Sonnenbrand zu prüfen.
1.4 Bei Positionen, in denen Granit gefordert wird,
gilt Granodiorit als gleichwertig.
1.5 Bei Borden aus Naturstein der Form A sowie der
Form B, Größe 6 müssen alle sichtbaren Flächen und
die Stoßflächen gestockt oder sandgestrahlt sein.
Die Rückflächen müssen aufgeraut sein. Bei Borden aus
Naturstein der Form A müssen die oberen 100 mm
ebenflächig und rechtwinkling abgearbeitet sein. Diese
Anforderung gilt auch für Naturstein der Form B, wenn
an der Rückseite Pflaster angeschlossen wird.
1.6 Bordsteine aus Naturstein auf Brücken und
anderen Ingenieurbauwerken:
Bordsteine aus Naturstein müssen aus feinkörnigem,
gleichfarbigem Material mit hohem Verwitterungswiderstand hergestellt sein. Das Steinmaterial darf keine
Adern, Risse, Brüche, Blätterungen,schiefrige Ab-
sonderungen und dergleichen aufweisen. Es muss aus
festen nicht verwitterten Lagen stammen und darf
keine schädlichen Einsprengungen enthalten.
Die Formen und Größen der Granitbordsteine auf
Brücken und anderen Ingenieurbauwerken entsprechen
DIN 482, Form A, jedoch im Sondermaß.
Für die Ausführung der Bordsteinflächen
wird festgelegt:
- Vorderflächen auf gesamte Höhe gestockt
oder sandgestrahlt.
- Obere Flächen gestockt oder sandgestrahlt.
- Stoßflächen grob bearbeitet
- Rückflächen i. d. Regel bruchrau.
Die Länge eines Einzelsteines muss in der Geraden
mindestens 1,0 m betragen. Bei Kurven mit Radius
größer 25 m können Einzelsteine mit einer Länge von
mind. 0,80 m verwendet werden. Bei Kurven mit
Radien bis 25 m sind Radiensteine zu verwenden.
1.7 Pflastersteine aus Naturstein in Streifen, Rinnen
und Mulden müssen die Anforderungen der
DIN EN 1342 für die Bauklasse III erfüllen.
1.8 In Rinnen und Mulden darf die Unebenheit der
Oberfläche innerhalb einer 4 m langen Messstrecke
nicht größer als 1 cm sein. Das gilt auch bei
Verwendung von Natursteinen.
1.9 Werden Streifen gleichzeitig als Randeinfassung
verwendet, muss die Rückenstütze wie bei Einfassungen
und Entwässerungsrinnen gemäß DIN 18318,
Abschnitt 3.8 hergestellt werden.
1.10 Wenn hinter Borden und Rinnen keine Flächen
befestigung vorhanden ist, ist die Rückenstütze
nach DIN 18318 auszuführen, sofern in den Unterlagen
des AG nichts anderes enthalten ist.
2. Nebenleistungen, Besondere Leistungen
Die nachfolgend aufgeführten Leistungen gehören
zum Leistungsumfang:
2.1 Das Zuarbeiten oder Schneiden von Bord- und
Einfassungssteinen aus Naturstein oder Beton zum
Längenausgleich, soweit es nicht durch Einbauten
o.ä. verursacht wird.
2.2 Das Zuarbeiten oder Schneiden von Natur-,
Beton- und Betonformsteinen in Zeilen und Rinnen.
2.3 Das Versetzen von geraden Bord- oder Einfassungssteinen im Bogen mit Radius größer 12 m.
2.4 Das Herstellen von Baugruben für Borde, Streifen
und Rinnen, wenn die Tragschicht ohne Bindemittel im
gleichen Bauvertrag beauftragt wird.
3. Abrechnung
3.1 Bei Zeilen, Rinnen und Mulden vor Bordsteinen und
dgl. wird nach der Länge der Bordsteine abgerechnet.
Ansonsten wird nach der längsten Kante abgerechnet.

*Hinweis*

**01.10.0010 Bordstein aufnehmen. Naturstein B6+B7*Fund.ü10-20/R-St. Steine s.+ lagern*Verwertung AN Anteil WV 75-100**
StL-Nr. 223115031851101
Bordstein aufnehmen.
Bordstein = aus Naturstein, Größe B6 und B7.
Fundament aus Beton, über 10 bis 20 cm dick, und
Rückenstütze aus Beton aufbrechen.
Wiederverwendbare Bordsteine säubern, auf Paletten stapeln, innerhalb der Baustelle fördern und sortiert lagern.
Nicht wiederverwendbare Bordsteine und übriges Aufbruchgut nach Wahl des AN verwerten.
Anteil wiederverwendbarer Bordsteine über 75 bis 100
v. H.
Menge: 330,000 m

**01.10.0020 Fundamentgraben herstellen*F-Breite ü30-50cm Tiefe ü. 20-30 cm**
StL-Nr. 2231153069239
Fundamentgraben für Einfassung, Streifen, Rinnen herstellen. Vorhandene Schichten profilgerecht lösen und
seitlich lagern. Arbeitsraum nach Setzen der Borde bzw.
Herstellen der Einfassung, Streifen, Rinnen verfüllen
und verdichten.
Vorhandene Schicht 'SoB, Boden'
Fundamentbreite über 30 bis 50 cm.
Grabentiefe über 20 bis 30 cm.
Überschüssigen Aushub 'aufnehmen und auf
Bereitstellungsflächen zu Mieten einbauen.
Verfüllung mit FSS 0/32 liefern und einbauen.'
Menge: 330,000 m

**01.10.0030 Bordstein des AG setzen NBSt. 15/30-12/30*Fuge Typ A gerader Stein*St.gelag. i. Bau.**
StL-Nr. 223115321811199
Bordstein des AG setzen. Breite der Rückenstütze mind.
15 cm.
Bordstein aus Naturstein ca. 15/30 bis 12/30 cm.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Gerader Stein.
Steine lagern innerhalb der Baustelle.
Rückenstütze 'bis 10 cm unter Oberkante Bordstein.
Beton C20/35'
Fundamentbeton 'C25/30'
Menge: 330,000 m

**01.10.0040 Zulage Lieferung NBSt. B6**
Zulage zur vorgenannten OZ für die Lieferung von NBSt.
B6
Naturstein = Granit
Abmessungen: 12-15/30
Menge: 65,000 m

**01.10.0050 Zulage Herstellung NBSt. Absenkung; 1,00m**
Zulage zu OZ  01.10.0030  für die Herstellung des NBSt.
B6 als Absenkung. Alle benötigten Passschnitte sind
einzukalkulieren.
Länge der Absenkung: 1,00m
Stich: 7-10 auf 0-1
Menge: 1,000 St

**01.10.0060 Zulage Herstellung NBSt. Absenkung; 2,00m**
Zulage zu OZ  01.10.0030  für die Herstellung des NBSt.
B6 als Absenkung. Alle benötigten Passschnitte sind
einzukalkulieren.
Länge der Absenkung: 2,00m
Stich: 7-10 auf 0-1
Menge: 4,000 St

**01.10.0070 Bewegungsfuge im Fundament herst. Fuge unter Borden*Band mit PU-Kaut.**
StL-Nr. 22311550631
Bewegungsfuge im Fundament von Streifen, Rinnen und
Borden mit einer Dicke von 8 mm bis 15 mm herstellen.
Fuge unter Bord.
Bewegungsfuge mit Band aus PU-Kautschuk mit Shore A-
Härte (ShA) 50 +/-10, nach DIN ISO 7619-1:2012-02.
Menge: 40,000 St

**01.10.0080 Bewegungsfuge in Borden herstellen Fugenl. b. 30 cm*verf. Pflasterfm.**
StL-Nr. 22311551611
Bewegungsfuge in einer Dicke von 8 mm bis 15mm in Borden herstellen.
Fugenlänge bis 30 cm.
Verfüllen mit Pflasterfugenmasse. Unterfüllung mit Band
aus PU-Kautschuk mit Shore A-Härte (ShA) 50 +/-10, nach
DIN ISO 7619-1:2012-02.
Menge: 40,000 St

*Hinweis*

**01.10.0090 Plattenbelag aus Beton aufnehmen 8-10 cm dick*ungeb. Fugenmat. ungeb. Bettung*Verwertung AN**
StL-Nr. 223115021511300
Plattenbelag mit Platten aus Beton aufnehmen. Aufnehmen
der Tragschicht wird gesondert vergütet.
Platte 8 bis 10 cm dick.
Mit Fugenfüllung aus ungebundenem Fugenmaterial.
Bettung aus ungebundenem Bettungsmaterial.
Platten und übriges Aufbruchgut nach Wahl des AN verwerten.
Menge: 2,000 m2

**01.10.0100 Bordstein aufnehmen. Einfassungstein*Fund. ü. 10-20 cm Verwertung AN**
StL-Nr. 223115031520100
Bordstein aufnehmen.
Bordstein = Einfassungsstein aus Beton.
Fundament aus Beton, über 10 bis 20 cm dick, aufbrechen.
Nicht wiederverwendbare Bordsteine und übriges Aufbruchgut nach Wahl des AN verwerten.
Menge: 3,000 m

**01.10.0110 Plattenbel. mit Pl. a. Bet. herst.*Flächen bis 2 m2*rechtw. zum Rand**
StL-Nr. 223115202919199
Plattenbelag mit Platten aus Beton einschließlich handelsüblicher Ergänzungsplatten herstellen. Äußere Be-
schaffenheit (Oberfläche und Farbgestaltung) der Platten, Trassierung des Plattenbelages und Verlegung der
Platten im Kurvenbereich nach Unterlagen des AG.
In Flächen 'Notrufsäulenzuwegungen'
Einzelflächen bis 2,00 m2.
Format für Rastermaß '25/25/8 cm'
Platten rechtwinklig zum Rand verlegen.
Bettung aus Baustoffgemisch '3 cm  güteüberwachtem
Mineralgemisch 70% Edelsplitt 2/5 und 30% Brechsand'
Fuge 'mit Edelbrechsand 1/3 herstellen. Nachverfugung
mit Kalkbrechsand 0/2 einschlemmen.'
Menge: 2,000 m2

**01.10.0120 Platte zuarbeiten Platte aus Beton*Dicke 6 bis 8 cm**
StL-Nr. 2231152220101
Platte auf Passmaß trennen und an Kanten und Einfassungen oder an Aussparungen und Einbauten über 1,00 m2
Einzelgröße zuarbeiten, nassschneiden oder behauen. Das
Zuarbeiten, Nassschneiden oder Behauen der Platten an
Aussparungen und Einbauten bis zu 1,00 m2 Einzelgröße
wird gesondert vergütet.
Art = Platte aus Beton.
Dicke 6 bis 8 cm.
Menge: 3,000 m

**01.10.0130 Bordstein aus Beton setzen BSt. TB 8x20 cm*Fuge Typ B gerader Stein*bis 10 cm unt. OK**
StL-Nr. 22311531108010119
Bordstein aus Beton setzen. Breite der Rückenstütze
mind. 15 cm.
Bordstein = TB 8 x 20 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton 'C25/30'
Menge: 3,000 m

**01.10.0140 Bordstein trennen HBSt. 18/30-15/22*BSt.nassschneiden**
StL-Nr. 2231153261199
Bordstein auf Passmaß trennen.
Bordstein aus Beton ca. 18/30 bis 15/22 cm.
Bordstein trennen durch Nassschneiden.
Bordstein 'quer oder Gehrung, etc.'
Menge: 4,000 St

*Hinweis*

**01.10.0150 Pflasterd.m.Betonpfl.-steinen aufn. 10 cm dick*ungeb. Fugenmat.*Steine lagern**
StL-Nr. 223115011319299
Pflasterdecke mit Pflastersteinen aus Beton aufnehmen.
Aufnehmen der Tragschicht wird gesondert vergütet.
Pflasterstein ca. 10 cm dick.
Mit Fugenfüllung aus ungebundenem Fugenmaterial.
Bettung aus 'Beton + Fundament (ca. 20cm) aus Beton
mind. C25/30'
Steine innerhalb der Baustelle fördern und lagern.
Übriges Aufbruchgut nach Wahl des AN verwerten.
Pflastersteine säubern. Anteil wiederverw. Steine 'ca:
90 %'
Menge: 80,000 m2

**01.10.0160 Pflasterd. gebBw. Verb.pfl. herst.*Fl. ü. 10-100 m2 Bett.mörtel 0/4*Haftvermittler Fuge Typ A*Reihenverband**
StL-Nr. 22311512193991111
Pflasterdecke in gebundener Bauweise mit Verbundpflastersteinen mit Vorsatzbeton herstellen.
Oberfläche der Pflastersteine, Trassierung der Pflasterdecke und Verlegung der Pflastersteine in Kurvenbereichen nach Unterlagen des AG.
Haftzugfestigkeit zwischen Pflasterstein und Bettung
sowie zwischen Pflasterstein und Fugenfüllung im fertigen Zustand mind. 0,6 MPa im Einzelwert.
In Flächen 'Rand und Mittelstreifen neben Fahrbahn
mit Steinen des AG'
Einzelflächen über 10,00 bis 100,00 m2.
Format '= H (Doppel-T), Dicke = 10 cm, Steine des AG'
Fase 'wie Bestandsstein'
Bettungsmörtel 0/4. Wasserdurchlässigkeit größer 5 * 10
exp -5 m/s. Druckfestigkeit mind. 30 MPa im Mittel und
mind. 25 MPa im Einzelwert. Biegezugfestigkeit mind. 5
MPa im Mittel und mind. 4 MPa im Einzelwert.
Haftzugfestigkeit mind. 1,5 MPa im Mittel und mind. 1,2
MPa im Einzelwert.
Abfall der Druckfestigkeit nach Frosttauwechselversuch
im Mittel max. 10 v.H., im Einzelwert max. 20 v.H.
Haftvermittler zwischen Bettung und Pflaster einbauen.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Verlegen im Reihenverband.
Menge: 80,000 m2

**01.10.0170 Zulage Lieferung Betonpflaster Doppel-T**
Zulage zur vorgenannten OZ  01.10.0160  für die
Lieferung von Verbundbetonpflastersteinen Doppel-T,
Dicke = 10cm
Farbe = grau
Abmessungen: 200 x 165 mm
Mit Fase
Menge: 8,000 m2

**01.10.0180 Pflastersteine zuarbeiten aus Beton*Dicke ü. 8-10 cm**
StL-Nr. 2231151950102
Pflastersteine auf Passmaß trennen und Pflastersteine
an Kanten und Einfassungen oder an Aussparungen und
Einbauten über 1,00 m2 Einzelgröße zuarbeiten, nassschneiden oder behauen.
Das Zuarbeiten, Nassschneiden oder Behauen der Pflastersteine an Aussparungen und Einbauten bis zu 1,00 m2
Einzelgröße wird gesondert vergütet.
Art = Pflastersteine aus Beton.
Dicke über 8 bis 10 cm.
Menge: 50,000 m

*Hinweis*

**01.10.0190 Naturpflasterd.zur Wiederverw.aufn. Pfl.st. 10 cm*Granit Fugenmört. hydr.*Bettungsmörtel Steine lagern*säub.u.lag.bis100**
StL-Nr. 22311500603013211
Natursteinpflasterdecke zur Wiederverwendung aufnehmen.
Aufnehmen der Tragschicht wird gesondert vergütet.
Art = Pflasterstein, Dicke ca. 10 cm.
Pflasterstein aus Granit.
Mit Fugenfüllung aus hydraulisch geb. Fugenmörtel
Bettung aus Bettungsmörtel.
Steine innerhalb der Baustelle fördern und lagern.
Übriges Aufbruchgut nach Wahl des AN verwerten.
Pflastersteine säubern und lagern. Anteil wiederverwendbarer Pflastersteine über 75 bis 100 v. H.
Menge: 25,000 m2

**01.10.0200 Pflasterd. gebBw Kleinpfl.st. herst*Flächen ü. 2-10m2 St.100/100/100*Granit Bett.mörtel 0/4*Haftvermittler Fuge Typ A*Reihenverband**
StL-Nr. 22311515292111113
Pflasterdecke in gebundener Bauweise mit Kleinpflastersteinen aus Naturstein herstellen. Bearbeitung der O-
berfläche der Kleinpflastersteine nach Unterlagen des
AG.
Haftzugfestigkeit zwischen Pflasterstein und Bettung
sowie zwischen Pflasterstein und Fugenfüllung, im fertigen Zustand mind. 0,6 MPa im Einzelwert.
In Flächen 'Mittelstreifen'
Einzelflächen über 2,00 bis 10,00 m2.
Format für Rastermaß = 100/100/100 mm.
Pflasterstein aus Granit.
Bettungsmörtel 0/4. Wasserdurchlässigkeit größer 5 * 10
exp -5 m/s. Druckfestigkeit mind. 30 MPa im Mittel und
mind. 25 MPa im Einzelwert. Biegezugfestigkeit mind. 5
MPa im Mittel und mind. 4 MPa im Einzelwert.
Haftzugfestigkeit mind. 1,5 MPa im Mittel und mind. 1,2
MPa im Einzelwert.
Abfall der Druckfestigkeit nach Frosttauwechselversuch
im Mittel max. 10 v.H., im Einzelwert max. 20 v.H.
Haftvermittler zwischen Bettung und Pflaster einbauen.
Fuge aus Fugenmörtel Typ A mit Zementmörtel 0/2.
Druckfestigkeit zwischen 40 MPa und 70 MPa im Mittel.
Biegezugfestigkeit mind. 6 MPa im Mittel und mind. 5
MPa im Einzelwert. Widerstand gegen Frost-Taumittel-
Beanspruchung max. 500 g/m2 Masseverlust im Einzelwert
mit dem CDF-Test. Haftzugfestigkeit mind. 1,5 MPa im
Mittel und mind. 1,2 MPa im Einzelwert. Statischer E-
Modul mind. 17000 MPa, max. 22000 MPa im Einzelwert.
Verlegen im Läufer- oder Reihenverband ohne Kreuzfugen.
Menge: 25,000 m2

*Hinweis*

**01.10.0210 Naturpflasterd.zur Wiederverw.aufn. Pfl.st. 20/30cm Fugenmört. hydr.*Beton Steine lagern*säub.u.lag.bis100**
StL-Nr. 22311500613093311
Natursteinpflasterdecke zur Wiederverwendung aufnehmen.
Aufnehmen der Tragschicht wird gesondert vergütet.
Art = Pflasterstein, Dicke ca. 20 cm, Kantenlänge bis
30 cm.
Pflasterstein 'aus Muschelkalk (Wildpflaster)
Behinderungen durch Stahlschutzplanken mit
Pfostenabstand 1,33m und Bestandsschächten sind
einzukalkulieren.
'
Mit Fugenfüllung aus hydraulisch geb. Fugenmörtel
Bettung aus Beton.
Steine innerhalb der Baustelle fördern und lagern.
Übriges Aufbruchgut nach Wahl des AN verwerten.
Pflastersteine säubern und lagern. Anteil wiederverwendbarer Pflastersteine über 75 bis 100 v. H.
Menge: 12,000 m2

**01.10.0220 Böschungsbefestigung herstellen Planum herstellen Fertigzementm.**
StL-Nr. 223115931991901
Böschungsbefestigung eben herstellen auf Bettung aus
Beton, Dicke mind. 10 cm.
Ausführung auf 'Banketten und Seitenflächen der
Fahrbahn'
Pflaster aus 'Wildpflaster aus Naturstein des AG, Stein
bruchrauh, verwitterungsbeständig, Aufsichtsfläche mind. 0,06 m2, mindestens 15 cm dick.
Behinderungen durch Stahlschutzplanken mit
Pfostenabstand 1,33m und Bestandsschächten sind
einzukalkulieren.'
Planum herstellen.
Bettung aus Beton 'C25/30'
Fugen mit Fertigzementmörtel verfüllen, Druckfestigkeit
am Würfel mind. 50 MPa, Zement Art CEM I, w/z höchstens
0,50, frost-/tausalzbeständig, Ausbreitmaßklasse F3.
Menge: 12,000 m2

#### Unterabschnitt 01.11 129 Leiteinrichtungen

**01.11.0010 Leitpfosten abbauen Pfost.m.Eingrabs.*erf. Erdarbeiten Abbauteil verwert**
StL-Nr. 2211290573101
Leitpfosten abbauen.
Abbauteil = Sockelleitpfosten einschließlich Eingrabsockel.
Erforderliche Erdarbeiten ausführen. Vorhandene Pfostenlöcher entsprechend der sie umgebenden Fläche
schließen.
Abbauteile nach Wahl des AN verwerten.
Menge: 20,000 St

**01.11.0020 Leitpfosten aufstellen Sockelleitpfosten*m.Kreuzprof. 3mm Ausst.volle Länge*Refl.rechte.weiß Typ R2, Kl. 2*Pfeilz.aufgeniet.*HB 1**
StL-Nr. 22112940344624291
Leitpfosten aus Niederdruckpolyäthylen (PE-HD) aufstellen.
Sockelleitpfosten, Länge 1,20 m.
Mit Kreuzprofilaussteifung, Wanddicke 3 mm.
Aussteifung auf voller Länge.
Retroreflektoren einseitig, rechteckig, weiß.
Retroreflektoren Typklasse R2, Klasse 2.
Pfeilzeichen, rechts-/linksweisend, aufgenietet.
Halterung 'Kunststoffeingrabsockel
Die Lieferung aller Materialien gehört zum
Leistungsumfang.'
Leitpfosten in Boden, Homogenbereich HB 1 - FRS. Erforderliche Erdarbeiten ausführen, die die Pfosten umgebende Fläche wieder herstellen, überschüssigen Boden
flächenhaft verteilen.
Menge: 20,000 St

#### Unterabschnitt 01.12 130 Beschilderung

*Hinweis*
Vorbemerkungen zu LK 130
1. Nebenleistungen, Besondere Leistungen
Die nachfolgend aufgeführten Leistungen gehören zum
Leistungsumfang, sofern im Leistungsverzeichnis nichts
anderes festgelegt ist.
1.1 Das Aufstellen der prüffähigen statischen Berechnungen und der Ausführungszeichnungen sowie die
Prüfung durch einen amtlichen Prüfingenieur.
1.2 Das in den einschlägigen Positionen zur
Montage erforderliche Kleinmaterial sowie die Abdeckkappen und Erdanker.
1.3 Die für die Herstellung von Fundamenten notwendigen
Erd- und Betonarbeiten und das Einbauen der Ankerkörbe.

**01.12.0010 Verkehrsschild abbauen Größe bis 1,1 m2*Rohrpf. bis 76,1 Fundament entf.*neben d. Fahrbahn säubern u. lagern*Boden a.Bst.verf.**
StL-Nr. 22113001110051111
Verkehrsschild ggf. mit Aufstellvorrichtung abbauen.
Schildgröße bis 1,1 m2.
Aufstellvorrichtung = Rohrpfosten, DU bis 76,1 mm abbauen.
Fundament entfernen.
Schild neben der Fahrbahn.
Wieder verwendbare Stoffe säubern, fördern und nach Un-
terlagen des AG lagern. Restliches Abbruchgut nach Wahl
des AN verwerten.
Fundamentlöcher mit Boden aus dem Baubereich flächenhaft verfüllen und verdichten.
Menge: 5,000 St

**01.12.0020 Verkehrssch./Wegweiser des AG anbr. Größe bis 1,1 m2*flache Ausführung Befest. Teil AN*Lagerplatz AG**
StL-Nr. 22113012611019994
Verkehrsschild bzw. Wegweiser des AG anbringen.
Schildgröße bis 1,1 m2.
Schild = flache Ausführung.
Befestigungsteile liefert AN.
Befestigung 'nach Wahl des AN bzw. mit bestehendem
rückgebautem Befestigungsmaterial.'
Anbringung 'wie Bestand'
Verkehrsschild vom Lagerplatz des AG abholen, aufladen
und abladen. Lagerplatz nach Unterlagen des AG. Verkehrsschild säubern.
Menge: 5,000 St

#### Unterabschnitt 01.13 131 Markierung

*Hinweis*
Vorbemerkungen zu LK 131
1. Allgemeines
1.1 Ausfräsungen für Markierungen an Betriebsstrecken
sind am Tage des Fräsens zu verfüllen.
1.2 Sofern keine gesonderten Angaben hinsichtlich
der Einlegetiefe von Dickschichtmarkierungen
gemacht werden, beträgt die Einlegetiefe *gesamte
Schichtdicke abzüglich 2 mm*.
1.3 Für Markierungssysteme von Sonderflächen, die
nicht geregelt sind, werden die Anforderungen für die
Griffigkeit und Verschleißfestigkeit der ZTV M
zugrunde gelegt.
1.4 Erforderliche Handarbeiten bei Ausfräsungen für
eingelegte Markierungen von Pfeilen, Quermarkierungen
etc. sind Nebenleistungen und werden nicht gesondert
vergütet.
1.5 Bei linienförmigen Markierungen wird der markierte
Strich abgerechnet, bei Doppelstrichen zwei Striche.

**01.13.0010 Markierung sichern und Mark.pläne**
Sichern der vorhandenen Fahrbahnmarkierung in ihrer
Lage.
Sichern der Lage vor Fräsen der Deckschicht zur
späteren Wiederverwendung.
Erstellung der zur Ausführung notwendigen
Markierungspläne auf Grundlage der Markierungspläne des
AG.
Anpassung der Markierungspläne an
örtliche Verhältnisse, sowie gültigem Regelwerk,
insbesondere
die "Richtlinien für die Markierung von Straßen (RMS) -
Teil 1:
Abmessungen und geometrische Anordnung von
Markierungszeichen" und "Teil 2: Anwendung von
Fahrbahnmarkierung"der FGSV, ist einzurechnen.
Abstimmung mit AG einschließlich Prüflauf und
Gleichstellung der Pläne.
Übergabe der Markierungspläne in zweifacher
Ausfertigung gedruckt und digital als PDF Datei. Die
Unterlagen sind spätestens 2 Wochen vor Ausführung dem
AG zu übergeben.
Menge: 1,000 Psch

**01.13.0020 Längsmarkierung entfernen durchg.Fb.begr.*Breite 0,30 m Plastik*a.Asphaltdecksch. Erneuer.d.Mark. Abf.d. Verw.zuf.**
StL-Nr. 22113100514312901
Längsmarkierung einschl. evtl. Sperrflächenumrandung
entfernen. Abgerechnet wird der entfernte Strich, bei
Doppelstrichen zwei Striche.
Durchgehender Strich als Fahrbahnbegrenzung.
Strichbreite = 0,30 m.
Markierungsstoffart = Plastikmasse.
Auf Asphaltdeckschicht.
Entfernen für Erneuerung der Markierung.
Durch 'Nach Wahl des AN'
Abfall aufnehmen und nach Wahl des AN verwerten.
Menge: 13300,000 m

**01.13.0030 Längsmarkierung entfernen Leitlinie 1 zu 1*Breite 0,30 m Plastik*a.Asphaltdecksch. Erneuer.d.Mark. Abf.d. Verw.zuf.**
StL-Nr. 22113100554312901
Längsmarkierung einschl. evtl. Sperrflächenumrandung
entfernen. Abgerechnet wird der entfernte Strich, bei
Doppelstrichen zwei Striche.
Unterbrochener Strich; Verhältnis Strich/Lücke 1 zu 1
als Leitlinie.
Strichbreite = 0,30 m.
Markierungsstoffart = Plastikmasse.
Auf Asphaltdeckschicht.
Entfernen für Erneuerung der Markierung.
Durch 'Nach Wahl des AN'
Abfall aufnehmen und nach Wahl des AN verwerten.
Menge: 1200,000 m

**01.13.0040 Längsmarkierung entfernen durchg.Fb.begr.*Breite 0,25 m Plastik*a.Asphaltdecksch. Erneuer.d.Mark. Abf.d. Verw.zuf.**
StL-Nr. 22113100513312901
Längsmarkierung einschl. evtl. Sperrflächenumrandung
entfernen. Abgerechnet wird der entfernte Strich, bei
Doppelstrichen zwei Striche.
Durchgehender Strich als Fahrbahnbegrenzung.
Strichbreite = 0,25 m.
Markierungsstoffart = Plastikmasse.
Auf Asphaltdeckschicht.
Entfernen für Erneuerung der Markierung.
Durch 'Nach Wahl des AN'
Abfall aufnehmen und nach Wahl des AN verwerten.
Menge: 1360,000 m

**01.13.0050 Längsmarkierung entfernen Leitlinie 1zu2*Breite 0,15 m Plastik*a.Asphaltdecksch. Erneuer.d.Mark. Abf.d. Verw.zuf.**
StL-Nr. 22113100532312901
Längsmarkierung einschl. evtl. Sperrflächenumrandung
entfernen. Abgerechnet wird der entfernte Strich, bei
Doppelstrichen zwei Striche.
Unterbrochener Strich; Verhältnis Strich/Lücke 1 zu 2
als Leitlinie.
Strichbreite = 0,15 m.
Markierungsstoffart = Plastikmasse.
Auf Asphaltdeckschicht.
Entfernen für Erneuerung der Markierung.
Durch 'Nach Wahl des AN'
Abfall aufnehmen und nach Wahl des AN verwerten.
Menge: 6500,000 m

**01.13.0060 Sonstige Markierung entfernen Sperrfläche*Breite 0,50 m Plastik*a.Asphaltdecksch. Erneuer.d.Mark. Abf.d. Verw.zuf.**
StL-Nr. 22113101025312901
Sonstige Markierung wie Quermarkierung, Schrägstrich
der Sperrfläche oder Parkmarkierung entfernen. Abgerechnet wird der entfernte Strich.
Schrägstrich der Sperrfläche.
Strichbreite = 0,50 m.
Markierungsstoffart = Plastikmasse.
Auf Asphaltdeckschicht.
Entfernen für Erneuerung der Markierung.
Durch 'Nach Wahl des AN'
Abfall aufnehmen und nach Wahl des AN verwerten.
Menge: 300,000 m

**01.13.0070 Markierungszeichen entfernen Plastikmasse*a.Asphaltdecksch. Erneuer.d.Mark. Abf.d. Verw.zuf.**
StL-Nr. 221131015312901
Markierungszeichen entfernen. Abgerechnet wird die entfernte markierte Fläche. Bei Pfeil, Buchstabe, Ziffer,
Verkehrsschild und Piktogramm ergibt sich die Fläche
aus dem kleinsten umschließenden Rechteck.
Markierungsstoffart = Plastikmasse.
Auf Asphaltdeckschicht.
Entfernen für Erneuerung der Markierung.
Durch 'Nach Wahl des AN'
Abfall aufnehmen und nach Wahl des AN verwerten.
Menge: 50,000 m2

USt %: 19,00
